# Realização de abertura para posterior colocação da caixilharia

- Propriedade do ficheiro: CYPE INGENIEROS, S.A.
- Formato: FIEBDC-3/2002
- Âmbito geográfico: Angola
- Moeda: AOA
- Custos indirectos: 3.00 %
- IVA: 18.00 %

## D Demolições

### DP Divisões e protecções

#### DPT Paredes divisórias de alvenaria

**DPT011** m² Realização de abertura para posterior colocação da caixilharia, em parede divisória interior de alvenaria de face à vista, formada por bloco de betão de 15 cm de espessura, com martelo pneumático, sem afectar a estabilidade da parede divisória ou dos elementos construtivos contíguos, e carga manual para camião ou contentor.
Realização de abertura para posterior colocação da caixilharia, em parede divisória interior de alvenaria de face à vista, formada por bloco de betão de 15 cm de espessura, com martelo pneumático, sem afectar a estabilidade da parede divisória ou dos elementos construtivos contíguos, e carga manual para camião ou contentor.
Inclui: Marcação da abertura no paramento. Corte prévio do contorno da abertura. Demolição do elemento. Fragmentação do entulho em peças manejáveis. Remoção e acumulação de entulho. Limpeza dos restos da obra. Carga manual de entulho para camião ou contentor.
Critério de medição de projecto: Superfície medida segundo documentação gráfica de Projecto.
Critério de medição de obra: Medir-se-á a superfície realmente demolida segundo especificações de Projecto.
Critérios considerados na determinação do preço da unidade de obra: O preço inclui o corte prévio do contorno da abertura, mas não inclui o montagem e desmontagem do escoramento do vão nem a colocação de lintéis.

| Código | Un | Descrição | Rendimento | Preço | Importância |
|---|---|---|---|---|---|
| mq05mai030 | h | Martelo pneumático. (equipamento) | 0.150 | 542.61 | 81.39 |
| mq05pdm110 | h | Compressor portátil diesel média pressão 10 m³/min. (equipamento) | 0.150 | 920.32 | 138.05 |
| op00amo010 |  | Rebarbadora. | 1.000 | 0.00 | 0.00 |
| mo112 | h | Operário especializado construção. (mão de obra) | 0.212 | 349.18 | 74.03 |
| mo113 | h | Operário não qualificado construção. (mão de obra) | 0.225 | 343.03 | 77.18 |
| % | % | Custos directos complementares | 2 % | 370.65 | 7.41 |
|  |  | Custos directos |  |  | 378.06 |
