# Demolição de revestimento interior directo de uma placa de gesso laminado

- Propriedade do ficheiro: CYPE INGENIEROS, S.A.
- Formato: FIEBDC-3/2002
- Âmbito geográfico: Angola
- Custos indirectos: 3.00 %
- IVA: 18.00 %

## D Demolições

### DP Divisões e revestimentos interiores

#### DPW Revestimentos interiores

**DPW010** m² Demolição de revestimento interior directo de uma placa de gesso laminado, encostado a paramento vertical interior com massa de aderência, com meios manuais, e carga manual de entulho para camião ou contentor.
Demolição de revestimento interior directo de uma placa de gesso laminado (15 mm), encostado a paramento vertical interior com massa de aderência, de 30 mm de espessura total, com meios manuais, sem afectar a estabilidade dos elementos construtivos contíguos. Incluindo p/p de demolição dos seus revestimentos (azulejos, etc.), instalações encastradas e caixilharia, desmontagem prévia das folhas; limpeza, armazenamento, remoção e carga manual de entulho para camião ou contentor.
Inclui: Demolição do revestimento interior directo e respectivos revestimentos. Fragmentação do entulho em peças manejáveis. Remoção e acumulação de entulho. Limpeza dos restos da obra. Carga de entulho para camião ou contentor.
Critério de medição de projecto: Superfície medida segundo documentação gráfica de Projecto.
Critério de medição de obra: Medir-se-á a superfície realmente demolida segundo especificações de Projecto.

| Código | Un | Descrição | Rendimento | Preço | Importância |
|---|---|---|---|---|---|
| mo111 | h | Operário não qualificado construção. (mão de obra) | 0.291 | 1.83 | 0.53 |
| % | % | Custos directos complementares | 2 % | 0.53 | 0.01 |
|  |  | Custos directos |  |  | 0.54 |
