# Realização de abertura em revestimento interior autoportante de uma placa de gesso laminado, livre, com canais e montantes, com meios manuais, e carga manual de entulho para camião ou contentor

- Propriedade do ficheiro: CYPE INGENIEROS, S.A.
- Formato: FIEBDC-3/2002
- Âmbito geográfico: Angola
- Custos indirectos: 3.00 %
- IVA: 18.00 %

## D Demolições

### DP Divisões e revestimentos interiores

#### DPW Revestimentos interiores

**DPW011** m² Realização de abertura em revestimento interior autoportante de uma placa de gesso laminado, livre, com canais e montantes, com meios manuais, e carga manual de entulho para camião ou contentor.
Realização de abertura em revestimento interior autoportante de uma placa de gesso laminado (15 mm), livre, com canais e montantes, de 63 mm de espessura total, com meios manuais, sem incluir montagem e desmontagem do escoramento da abertura nem a colocação de lintéis, nem afectar a estabilidade da parede interior ou dos elementos construtivos contíguos. Incluindo p/p de corte prévio com rebarbadora equipada com disco de corte, demolição dos seus revestimentos (azulejos, etc.), limpeza, armazenamento, remoção e carga manual de entulho para camião ou contentor.
Inclui: Marcação da abertura no paramento. Corte prévio do contorno da abertura. Demolição do revestimento interior autoportante e respectivos revestimentos. Fragmentação do entulho em peças manejáveis. Remoção e acumulação de entulho. Limpeza dos restos da obra. Carga de entulho para camião ou contentor.
Critério de medição de projecto: Superfície medida segundo documentação gráfica de Projecto.
Critério de medição de obra: Medir-se-á a superfície realmente demolida segundo especificações de Projecto.

| Código | Un | Descrição | Rendimento | Preço | Importância |
|---|---|---|---|---|---|
| op00amo010 |  | Rebarbadora. | 1.000 | 0.00 | 0.00 |
| mo111 | h | Operário não qualificado construção. (mão de obra) | 0.503 | 1.83 | 0.92 |
| % | % | Custos directos complementares | 2 % | 0.92 | 0.02 |
|  |  | Custos directos |  |  | 0.94 |
