# Demolição de base de pavimento de marmorite existente no interior do edifício, com martelo pneumático, e carga manual de entulho para camião ou contentor

- Propriedade do ficheiro: CYPE INGENIEROS, S.A.
- Formato: FIEBDC-3/2002
- Âmbito geográfico: Angola
- Custos indirectos: 3.00 %
- IVA: 18.00 %

## D Demolições

### DR Revestimentos

#### DRS Pavimentos

**DRS080** m² Demolição de base de pavimento de marmorite existente no interior do edifício, com martelo pneumático, e carga manual de entulho para camião ou contentor.
Demolição de base de pavimento de marmorite existente no interior do edifício, com martelo pneumático, sem deteriorar os elementos construtivos contíguos. Incluindo p/p de limpeza, armazenamento, remoção e carga manual de entulho para camião ou contentor.
Inclui: Demolição dos elementos. Remoção e acumulação de entulho. Limpeza dos restos da obra. Carga de entulho para camião ou contentor.
Critério de medição de projecto: Superfície medida segundo documentação gráfica de Projecto.
Critério de medição de obra: Medir-se-á a superfície realmente demolida segundo especificações de Projecto.

| Código | Un | Descrição | Rendimento | Preço | Importância |
|---|---|---|---|---|---|
| mq05mai030 | h | Martelo pneumático. (equipamento) | 0.214 | 3.14 | 0.67 |
| mq05pdm010a | h | Compressor portátil eléctrico 2 m³/min de caudal. (equipamento) | 0.107 | 2.93 | 0.31 |
| mo112 | h | Operário especializado construção. (mão de obra) | 0.279 | 1.94 | 0.54 |
| mo113 | h | Operário não qualificado construção. (mão de obra) | 0.454 | 1.90 | 0.86 |
| % | % | Custos directos complementares | 2 % | 2.38 | 0.05 |
|  |  | Custos directos |  |  | 2.43 |
