# Demolição de lancil sobre base de betão, com martelo pneumático, e carga manual de entulho para camião ou contentor

- Propriedade do ficheiro: CYPE INGENIEROS, S.A.
- Formato: FIEBDC-3/2002
- Âmbito geográfico: Angola
- Custos indirectos: 3.00 %
- IVA: 18.00 %

## D Demolições

### DU Infra-estruturas no logradouro

#### DUX Pavimentos

**DUX090** m Demolição de lancil sobre base de betão, com martelo pneumático, e carga manual de entulho para camião ou contentor.
Demolição de lancil sobre base de betão, com martelo pneumático. Incluindo p/p de limpeza, armazenamento, remoção e carga manual de entulho para camião ou contentor.
Inclui: Demolição do lancil com martelo pneumático. Fragmentação do entulho em peças manejáveis. Remoção e acumulação de entulho. Limpeza dos restos da obra. Carga manual de entulho para camião ou contentor.
Critério de medição de projecto: Comprimento medido segundo documentação gráfica de Projecto.
Critério de medição de obra: Será medido o comprimento realmente demolido segundo especificações de Projecto.

| Código | Un | Descrição | Rendimento | Preço | Importância |
|---|---|---|---|---|---|
| mq05mai030 | h | Martelo pneumático. (equipamento) | 0.040 | 4.17 | 0.17 |
| mq05pdm110 | h | Compressor portátil diesel média pressão 10 m³/min. (equipamento) | 0.040 | 7.08 | 0.28 |
| mo110 | h | Operário especializado construção. (mão de obra) | 0.054 | 1.87 | 0.10 |
| mo111 | h | Operário não qualificado construção. (mão de obra) | 0.108 | 1.83 | 0.20 |
| % | % | Custos directos complementares | 2 % | 0.75 | 0.02 |
|  |  | Custos directos |  |  | 0.77 |
