# Lintel de perfil de aço S275JR, laminado a quente, formado por peça simples da série IPN 80, galvanizado a quente, para formação de padieira

- Propriedade do ficheiro: CYPE INGENIEROS, S.A.
- Formato: FIEBDC-3/2002
- Âmbito geográfico: Angola
- Custos indirectos: 3.00 %
- IVA: 18.00 %

## E Estruturas

### EA Metálicas

#### EAC Lintéis

**EAC010** m Lintel de perfil de aço S275JR, laminado a quente, formado por peça simples da série IPN 80, galvanizado a quente, para formação de padieira.
Fornecimento e montagem de lintel de perfil de aço EN 10025 S275JR, laminado a quente, composto por peça simples da série IPN 80, acabamento galvanizado a quente cortado à medida e colocado em obra sobre chapas de apoio, para formação de padieira. Inclusive p/p de preparação em estaleiro de superfícies em grau SA 2 1/2 segundo EN ISO 8501-1, preparação de bordas, barras metálicas galvanizadas a quente, colocadas sobre as ombreiras da abertura para apoio do lintel e reparação em obra das imperfeições que se originem por razões de transporte, manuseamento ou montagem, com o mesmo grau de preparação de superfícies e acabamento.
Inclui: Limpeza e preparação do plano de apoio. Implantação e marcação de eixos. Colocação e fixação provisória dos lintéis. Aprumo e nivelamento. Reparação de defeitos superficiais.
Critério de medição de projecto: Comprimento medido entre eixos, segundo documentação gráfica de Projecto.
Critério de medição de obra: Medir-se-á, a eixos, o comprimento realmente executado segundo especificações de Projecto.

| Código | Un | Descrição | Rendimento | Preço | Importância |
|---|---|---|---|---|---|
| mt07ala110ab | m | Perfil de aço EN 10025 S275JR, série IPN 80, laminado a quente, com recobrimento galvanizado, para aplicações estruturais. Elaborado em oficina e colocado em obra. (material) | 1.000 | 12.04 | 12.04 |
| mt07ala011d | kg | Placa de aço laminado EN 10025 S275JR, para aplicações estruturais. (material) | 0.400 | 1.38 | 0.55 |
| op00cor020 |  | Cortadora manual de metal, de disco. | 1.000 | 0.00 | 0.00 |
| mo019 | h | Oficial de 1ª construção. (mão de obra) | 0.127 | 2.90 | 0.37 |
| mo111 | h | Operário não qualificado construção. (mão de obra) | 0.127 | 1.83 | 0.23 |
| % | % | Custos directos complementares | 2 % | 13.19 | 0.26 |
|  |  | Custos directos |  |  | 13.45 |
