# Montagem de sistema de cofragem recuperável de madeira para viga de arranque de alvenaria estrutural

- Propriedade do ficheiro: CYPE INGENIEROS, S.A.
- Formato: FIEBDC-3/2002
- Âmbito geográfico: Angola
- Custos indirectos: 3.00 %
- IVA: 18.00 %

## E Estruturas

### EF Alvenarias

#### EFA Arranques para paredes

**EFA030** m² Montagem de sistema de cofragem recuperável de madeira para viga de arranque de alvenaria estrutural.
Montagem de sistema de cofragem recuperável de madeira, para viga de arranque de alvenaria estrutural, formado por pranchões de madeira, e posterior desmontagem do sistema de cofragem. Inclusive p/p de elementos de sustentação, fixação e escoramentos necessários para a sua estabilidade e aplicação de líquido descofrante.
Inclui: Marcação. Montagem do sistema de cofragem. Desmontagem do sistema de cofragem.
Critério de medição de projecto: Superfície medida segundo documentação gráfica de Projecto.
Critério de medição de obra: Medir-se-á a superfície de betão em contacto com a cofragem realmente executada segundo especificações de Projecto.

| Código | Un | Descrição | Rendimento | Preço | Importância |
|---|---|---|---|---|---|
| mt08ema010k | m² | Sistema de cofragem recuperável de painéis de madeira, para vigas de arranque. (material) | 1.000 | 11.14 | 11.14 |
| mt08var050 | kg | Arame galvanizado para atar, de 1,30 mm de diâmetro. (material) | 0.100 | 1.13 | 0.11 |
| mt08var060 | kg | Pregos de aço de 20x100 mm. (material) | 0.050 | 7.18 | 0.36 |
| op00sie020 |  | Serra de disco fixo, para mesa de trabalho. | 1.000 | 0.00 | 0.00 |
| mo043 | h | Oficial de 1ª cofrador. (mão de obra) | 0.511 | 3.04 | 1.55 |
| mo089 | h | Ajudante de cofrador. (mão de obra) | 0.511 | 2.00 | 1.02 |
| % | % | Custos directos complementares | 2 % | 14.18 | 0.28 |
|  |  | Custos directos |  |  | 14.46 |
