# Estrutura de betão armado com uma altura livre de piso de até 3 m

- Propriedade do ficheiro: CYPE INGENIEROS, S.A.
- Formato: FIEBDC-3/2002
- Âmbito geográfico: Angola
- Custos indirectos: 0.03 %
- IVA: 18.00 %

## E Estruturas

### EH Betão armado

#### EHB Sistemas de lajes

**EHB010** m² Estrutura de betão armado com uma altura livre de piso de até 3 m, realizada com betão C25/30 (XC1(P); D12; S3; Cl 0,4) preparado em obra, e betonagem com meios manuais, volume total de betão 0,111 m³/m², e aço A400 NR, com uma quantidade total de 11 kg/m², formada por: laje aligeirada, horizontal, de altura 25 cm = (5 cm isolante sob a vigota + 15 cm vigota) + 5 cm, com sistema de semi-vigota e molde de EPS com ausência de ponte térmica, "ISOLFORG", mecanização lateral macho-fêmea, sem armadura de espera e malha electrossoldada AR42 de aço A500 EL em camada de compressão, com sistema de cofragem parcial; vigas rasas com um painel de poliestireno expandido "ISOLFORG" sob as vigas para eliminar as pontes térmicas, e a armadura apoiada sobre separadores homologados; sem incluir repercussão de pilares.
Formação de estrutura de betão armado com uma altura livre de piso de até 3 m, realizada com betão C25/30 (XC1(P); D12; S3; Cl 0,4) preparado em obra, e betonagem com meios manuais com um volume total de betão em laje, vigas e pilares de 0,111 m³/m², e aço A400 NR em zona de reforço de momentos negativos, conectores de vigotas, vigas de bordadura e vigas com uma quantidade total de 11 kg/m², composta dos seguintes elementos: LAJE ALIGEIRADA: horizontal, de altura 25 cm = (5 cm isolante sob a vigota + 15 cm vigota) + 5 cm; sistema de lajes aligeiradas com ausência de ponte térmica, "ISOLFORG", formado por semi-vigota e molde de poliestireno expandido com mecanização lateral macho-fêmea, de 20 cm de altura, sem armadura de espera; camada de compressão de 5 cm de espessura, com armadura de distribuição formada por malha electrossoldada AR42 100x300 mm de aço A500 EL, inclusive p/p de vigas de bordadura, montagem e desmontagem do sistema de cofragem parcial com prumos e travessas metálicas; VIGAS: rasas com um painel de poliestireno expandido "ISOLFORG" sob as vigas para eliminar as pontes térmicas, e a armadura apoiada sobre separadores homologados. Sem incluir repercussão de pilares.
Inclui: Marcação do sistema de cofragem. Montagem do sistema de cofragem. Marcação da geometria da planta sobre a cofragem. Montagem do sistema de vigota e molde. Colocação das armaduras com separadores homologados. Betonagem e compactação do betão na laje. Nivelamento da camada de compressão. Cura do betão. Desmontagem do sistema de cofragem em laje. Reparação de defeitos superficiais.
Critério de medição de projecto: Superfície medida em verdadeira magnitude desde as faces exteriores das vigas de bordadura do perímetro, segundo documentação gráfica de Projecto, descontando as aberturas de superfície maior de 6 m².
Critério de medição de obra: Medir-se-á, em verdadeira magnitude, desde as faces exteriores das vigas perimetrais, a superfície realmente executada segundo especificações de Projecto, descontando as aberturas de superfície maior de 6 m². Consideram-se incluídos todos os elementos integrantes da estrutura assinalados nos desenhos e pormenores do Projecto.

| Código | Un | Descrição | Rendimento | Preço | Importância |
|---|---|---|---|---|---|
| mt08eva010a | m² | Sistema de cofragem recuperável para a execução de vigas de betão para revestir, composto de: escoras metálicas telescópicas, travessas metálicas e superfície cofrante de madeira tratada reforçada com varões e perfis, até 3 m de altura livre de piso. (material) | 0.280 | 24.37 | 6.82 |
| mt08efu020a | m² | Sistema de cofragem parcial para laje aligeirada de betão armado, até 3 m de altura livre de piso, composta de: prumos, travessas metálicas e superfície cofrante de madeira tratada reforçada com varões e perfis. (material) | 0.820 | 2.72 | 2.23 |
| mt07vis010b | m | Sistema de lajes unidireccionais, "ISOLFORG", constituído por vigota e elemento entre vigotas de poliestireno expandido com encaixe lateral macho-fêmea, de 20 cm de altura (15 cm de altura de vigota e 5 cm de isolante sob a vigota), sem armadura de arranque e Lmédia = <4 m. (material) | 0.165 | 10.82 | 1.79 |
| mt07vis010h | m | Sistema de lajes unidireccionais, "ISOLFORG", constituído por vigota e elemento entre vigotas de poliestireno expandido com encaixe lateral macho-fêmea, de 20 cm de altura (15 cm de altura de vigota e 5 cm de isolante sob a vigota), sem armadura de arranque e Lmédia = 4,01 a 5 m. (material) | 0.908 | 11.89 | 10.80 |
| mt07vis010n | m | Sistema de lajes unidireccionais, "ISOLFORG", constituído por vigota e elemento entre vigotas de poliestireno expandido com encaixe lateral macho-fêmea, de 20 cm de altura (15 cm de altura de vigota e 5 cm de isolante sob a vigota), sem armadura de arranque e Lmédia = 5,01 a 6 m. (material) | 0.495 | 12.22 | 6.05 |
| mt07vis010t | m | Sistema de lajes unidireccionais, "ISOLFORG", constituído por vigota e elemento entre vigotas de poliestireno expandido com encaixe lateral macho-fêmea, de 20 cm de altura (15 cm de altura de vigota e 5 cm de isolante sob a vigota), sem armadura de arranque e Lmédia = >6 m. (material) | 0.083 | 12.69 | 1.05 |
| mt07aco020c | Ud | Separador homologado para vigas. (material) | 0.200 | 0.09 | 0.02 |
| mt07vis020b | m² | Painel de poliestireno expandido, Base de Unión Térmica "ISOLFORG", de 5 cm de espessura, com ranhuras em forma de cauda de andorinha, para eliminar pontes térmicas em vigas, no sistema de lajes unidireccionais Isolforg. (material) | 0.280 | 4.01 | 1.12 |
| mt07aco040b | kg | Aço em varões nervurados, A400 NR, elaborado em oficina e colocado em obra, diâmetros vários. (material) | 11.000 | 0.88 | 9.68 |
| mt07ame020ddc | m² | Malha electrossoldada AR42 100x300 mm, com arames longitudinais de 4,2 mm de diâmetro e arames transversais de 4,2 mm de diâmetro, aço A500 EL. (material) | 1.100 | 1.93 | 2.12 |
| mt08aaa010a | m³ | Água. (material) | 0.027 | 1.25 | 0.03 |
| mt01arg000 | t | Areia crivada para betões preparados em obra. (material) | 0.083 | 7.18 | 0.60 |
| mt01arg001b | t | Inerte grosso homogeneizado, de tamanho máximo 12 mm, para betões preparados em obra. (material) | 0.100 | 14.41 | 1.44 |
| mt08cem001 | kg | Cimento resistente a sulfatos, em sacos, para betão preparado em obra. (material) | 36.630 | 0.16 | 5.86 |
| op00ciz020 |  | Guilhotina para aço em varões nervurados. | 1.000 | 0.00 | 0.00 |
| op00ata010 |  | Máquina de amarrar ferro. | 1.000 | 0.00 | 0.00 |
| op00sie020 |  | Serra de disco fixo, para mesa de trabalho. | 1.000 | 0.00 | 0.00 |
| au00auh040 |  | Vibrador de betão, eléctrico. | 1.000 | 0.00 | 0.00 |
| mo041 | h | Oficial de 1ª estruturista. (mão de obra) | 0.913 | 3.44 | 3.14 |
| mo085 | h | Ajudante de estruturista. (mão de obra) | 0.913 | 2.26 | 2.06 |
| mo106 | h | Operário não qualificado construção. (mão de obra) | 0.199 | 2.07 | 0.41 |
| mo105 | h | Operário especializado construção. (mão de obra) | 0.208 | 2.11 | 0.44 |
| % | % | Custos directos complementares | 2 % | 55.66 | 1.11 |
|  |  | Custos directos |  |  | 56.77 |
