# Escovado com escova de arame

- Propriedade do ficheiro: CYPE INGENIEROS, S.A.
- Formato: FIEBDC-3/2002
- Âmbito geográfico: Angola
- Moeda: AOA
- Custos indirectos: 3.00 %
- IVA: 18.00 %

## E Estruturas

### EH Betão armado

#### EHK Preparação da superfície

**EHK040** m² Escovado com escova de arame, para o saneamento de armaduras de aço, para proceder posteriormente à aplicação de produtos de reparação e/ou protecção, eliminando a sujidade superficial, a ferrugem e toda substância que possa diminuir a aderência entre as armaduras e o material de reparação a aplicar, até alcançar um grau de preparação Sa 2 ½ segundo EN ISO 8501-1, e carga manual do entulho gerado para camião ou contentor.
Escovado com escova de arame, para o saneamento de armaduras de aço, para proceder posteriormente à aplicação de produtos de reparação e/ou protecção, eliminando a sujidade superficial, a ferrugem e toda substância que possa diminuir a aderência entre as armaduras e o material de reparação a aplicar, até alcançar um grau de preparação Sa 2 ½ segundo EN ISO 8501-1, e carga manual do entulho gerado para camião ou contentor.
Inclui: Aplicação do dissolvente de gorduras. Escovado com escova de arame. Limpeza da superfície suporte. Remoção e acumulação dos restos gerados. Carga dos restos gerados para camião ou contendor.
Critério de medição de projecto: Superfície medida segundo documentação gráfica de Projecto.
Critério de medição de obra: Medir-se-á a superfície realmente executada segundo especificações de Projecto.

| Código | Un | Descrição | Rendimento | Preço | Importância |
|---|---|---|---|---|---|
| mt08lim050 | l | Dissolvente de tricloroetileno, para óleos, gorduras e resinas. (material) | 0.100 | 1370.83 | 137.08 |
| mo112 | h | Operário especializado construção. (mão de obra) | 0.245 | 349.18 | 85.55 |
| % | % | Custos directos complementares | 2 % | 222.63 | 4.45 |
|  |  | Custos directos |  |  | 227.08 |
