# Aplicação manual de revestimento rígido

- Propriedade do ficheiro: CYPE INGENIEROS, S.A.
- Formato: FIEBDC-3/2002
- Âmbito geográfico: Angola
- Moeda: AOA
- Custos indirectos: 3.00 %
- IVA: 18.00 %

## E Estruturas

### EH Betão armado

#### EHY Reparações

**EHY050** m² Aplicação manual de revestimento rígido, acrílico, em dispersão, impermeável ao dióxido de carbono e permeável ao vapor de água, sobre superfície de betão ou argamassa para obter uma camada decorativa e protectora contra a carbonatação e ambiente agressivo, aplicado com trincha ou rolo em 2 camadas, com 200 g/m² de consumo médio por camada e cor a escolher.
Aplicação manual de revestimento rígido, acrílico, em dispersão, impermeável ao dióxido de carbono e permeável ao vapor de água, sobre superfície de betão ou argamassa para obter uma camada decorativa e protectora contra a carbonatação e ambiente agressivo, aplicado com trincha ou rolo em 2 camadas, com 200 g/m² de consumo médio por camada e cor a escolher.
Inclui: Limpeza da superfície suporte. Aplicação do produto.
Critério de medição de projecto: Superfície medida segundo documentação gráfica de Projecto.
Critério de medição de obra: Medir-se-á a superfície realmente executada segundo especificações de Projecto.

| Código | Un | Descrição | Rendimento | Preço | Importância |
|---|---|---|---|---|---|
| mt27tsb010a | kg | Revestimento rígido à base de resinas acrílicas em dispersão aquosa, impermeável ao dióxido de carbono e permeável ao vapor de água, cor a escolher, para a protecção de betão ou argamassa, contra a carbonatação e ambientes agressivos contaminados, segundo NP EN 1504-2. (material) | 0.400 | 2062.87 | 825.15 |
| mo020 | h | Oficial de 1ª construção. (mão de obra) | 0.245 | 612.02 | 149.94 |
| mo113 | h | Operário não qualificado construção. (mão de obra) | 0.245 | 343.03 | 84.04 |
| % | % | Custos directos complementares | 2 % | 1059.13 | 21.18 |
|  |  | Custos directos |  |  | 1080.31 |
