# Reforço pela face superior de vigas ou vigotas de betão armado

- Propriedade do ficheiro: CYPE INGENIEROS, S.A.
- Formato: FIEBDC-3/2002
- Âmbito geográfico: Angola
- Moeda: AOA
- Custos indirectos: 3.00 %
- IVA: 18.00 %

## E Estruturas

### EH Betão armado

#### EHZ Reforços com laminados e folhas, de fibra de carbono

**EHZ100** m Reforço pela face superior de vigas ou vigotas de betão armado, através do sistema MasterBrace "BASF", constituído por laminado de fibra de carbono, MasterBrace LAM 170/3100 "BASF", de 100 mm de largura e 1,2 mm de espessura, módulo de elasticidade 170000 N/mm², resistência à tracção 3100 MPa e extensão limite 1,9%, colocado com MasterBrace ADH 4000 "BASF", aplicando uma camada de 2 mm de espessura sobre o laminado com espátula e outra camada de 1 mm de espessura sobre a superfície de contacto com o suporte, com aplicação prévia de primário MasterBrace P 3500 "BASF", aplicado com trincha.
Reforço pela face superior de vigas ou vigotas de betão armado, através do sistema MasterBrace "BASF", constituído por laminado de fibra de carbono, MasterBrace LAM 170/3100 "BASF", de 100 mm de largura e 1,2 mm de espessura, módulo de elasticidade 170000 N/mm², resistência à tracção 3100 MPa e extensão limite 1,9%, colocado com MasterBrace ADH 4000 "BASF", aplicando uma camada de 2 mm de espessura sobre o laminado com espátula e outra camada de 1 mm de espessura sobre a superfície de contacto com o suporte, com aplicação prévia de primário MasterBrace P 3500 "BASF", aplicado com trincha.
Inclui: Implantação da posição dos reforços. Lixagem da superfície de betão. Aspiração do pó. Aplicação de primário. Aplicação do adesivo sobre o betão onde já foi aplicado o primário. Aplicação do adesivo sobre a face rugosa do laminado. Colocação do laminado sobre o suporte, com rolo de borracha. Limpeza dos restos da obra.
Critério de medição de projecto: Comprimento medido segundo documentação gráfica de Projecto.
Critério de medição de obra: Medir-se-á o comprimento realmente executado segundo especificações de Projecto.

| Código | Un | Descrição | Rendimento | Preço | Importância |
|---|---|---|---|---|---|
| mt09reh420a | kg | Primário de dois componentes à base de resina epóxi sem dissolventes, MasterBrace P 3500 "BASF", para aplicar com trincha ou rolo sobre elemento estrutural a reforçar através de folhas ou laminados de fibra de carbono. (material) | 0.049 | 3390.84 | 166.15 |
| mt09reh410e | m | Laminado de fibra de carbono, MasterBrace LAM 170/3100 "BASF", de 100 mm de largura e 1,2 mm de espessura, módulo de elasticidade 170000 N/mm², resistência à tracção 3100 MPa e extensão limite 1,9%, para reforço de estruturas. (material) | 1.100 | 4599.73 | 5059.70 |
| mt09reh440a | kg | Adesivo de dois componentes à base de resina epóxi, MasterBrace ADH 4000 "BASF", para aplicar com espátula sobre elemento estrutural a reforçar através de laminados de fibra de carbono, segundo NP EN 1504-4. (material) | 0.729 | 1784.20 | 1300.68 |
| mq08gel010k | h | Grupo electrogéneo insonorizado, trifásico, de 45 kVA de potência. (equipamento) | 0.223 | 639.17 | 142.53 |
| op00lij010 |  | Lixadora-polidora. | 1.000 | 0.00 | 0.00 |
| mo042 | h | Oficial de 1ª estruturista. (mão de obra) | 0.388 | 638.73 | 247.83 |
| mo089 | h | Ajudante de estruturista. (mão de obra) | 0.388 | 373.33 | 144.85 |
| % | % | Custos directos complementares | 2 % | 7061.74 | 141.23 |
|  |  | Custos directos |  |  | 7202.97 |
