# Reforço à flexão pela face superior de vigas ou vigotas de betão armado

- Propriedade do ficheiro: CYPE INGENIEROS, S.A.
- Formato: FIEBDC-3/2002
- Âmbito geográfico: Angola
- Custos indirectos: 3.00 %
- IVA: 18.00 %

## E Estruturas

### EH Betão armado

#### EHZ Reforços e ancoragens

**EHZ100** m Reforço à flexão pela face superior de vigas ou vigotas de betão armado, através do sistema MBrace "BASF Construction Chemical", constituído por laminado de fibra de carbono, MBrace Laminate "BASF Construction Chemical", de 80 mm de largura e 1,4 mm de espessura, módulo de elasticidade 210000 N/mm², resistência à tracção 3300 MPa e extensão limite 1c65%, colocado com MBrace Laminate Adhesive HT "BASF Construction Chemical", sobre a superfície previamente lixada e com aplicação de primário MBrace Primer "BASF Construction Chemical".
Reforço à flexão pela face superior de vigas ou vigotas de betão armado, através do sistema MBrace "BASF Construction Chemical", constituído por laminado de fibra de carbono, MBrace Laminate "BASF Construction Chemical", de 80 mm de largura e 1,4 mm de espessura, módulo de elasticidade 210000 N/mm², resistência à tracção 3300 MPa e extensão limite 1c65%, colocado com MBrace Laminate Adhesive HT "BASF Construction Chemical", aplicando uma camada de 2 mm de espessura sobre o laminado com espátula e outra camada de 1 mm de espessura sobre a superfície de contacto com o suporte, com aplicação prévia de primário MBrace Primer "BASF Construction Chemical", aplicado com broxa. Incluindo p/p de preparação da superfície através de lixagem e limpeza do betão; limpeza da superfície do laminado; colocação do laminado sobre o suporte, com rolo de borracha; remoção do adesivo que possa transbordar e limpeza dos restos gerados.
Inclui: Lixagem e limpeza da superfície de betão. Aplicação de primário. Aplicação do adesivo sobre o betão onde já foi aplicado o primário. Limpeza do laminado de fibra de carbono. Aplicação do adesivo sobre a face rugosa do laminado. Colocação do laminado. Limpeza dos restos da obra.
Critério de medição de projecto: Comprimento medido segundo documentação gráfica de Projecto.
Critério de medição de obra: Medir-se-á o comprimento realmente executado segundo especificações de Projecto.

| Código | Un | Descrição | Rendimento | Preço | Importância |
|---|---|---|---|---|---|
| mt09reh420a | kg | Primário de dois componentes à base de resina epóxi, MBrace Primer "BASF Construction Chemical", para aplicar com broxa ou rolo sobre elemento estrutural a reforçar através de folhas ou laminados de fibra de carbono. (material) | 0.048 | 31.48 | 1.51 |
| mt09reh410iL | m | Laminado de fibra de carbono, MBrace Laminate "BASF Construction Chemical", de 80 mm de largura e 1,4 mm de espessura, módulo de elasticidade 210000 N/mm², resistência à tracção 3300 MPa e extensão limite 1c65%, para reforço de estruturas. (material) | 1.100 | 210.03 | 231.03 |
| mt09reh440a | kg | Adesivo de dois componentes à base de resina epóxi, MBrace Laminate Adhesive HT "BASF Construction Chemical", para aplicar com espátula sobre elemento estrutural a reforçar através de laminados de fibra de carbono, segundo NP EN 1504-4. (material) | 0.617 | 14.54 | 8.97 |
| op00lij010 |  | Lixadora-polidora. | 1.000 | 0.00 | 0.00 |
| mo041 | h | Oficial de 1ª estruturista. (mão de obra) | 2.819 | 3.04 | 8.57 |
| mo087 | h | Ajudante de estruturista. (mão de obra) | 2.216 | 2.00 | 4.43 |
| % | % | Custos directos complementares | 2 % | 254.51 | 5.09 |
|  |  | Custos directos |  |  | 259.60 |
