# Ancoragem química estrutural realizado sobre betão de resistência característica mínima 20 N/mm²

- Propriedade do ficheiro: CYPE INGENIEROS, S.A.
- Formato: FIEBDC-3/2002
- Âmbito geográfico: Angola
- Custos indirectos: 3.00 %
- IVA: 18.00 %

## E Estruturas

### EH Betão armado

#### EHZ Reforços e ancoragens

**EHZ410** Ud Ancoragem química estrutural realizado sobre betão de resistência característica mínima 20 N/mm², através de furo de 10 mm de diâmetro e 85 mm de profundidade, preenchimento do orifício com injecção de resina epóxi, livre de estireno, e inserção posterior de varão roscado com porca e anilha de de aço galvanizado qualidade 5.8, segundo EN ISO 898-1, de 8 mm de diâmetro e 110 mm de comprimento.
Ancoragem química estrutural realizado sobre betão de resistência característica mínima 20 N/mm², através de furo de 10 mm de diâmetro e 85 mm de profundidade, preenchimento do orifício com injecção de resina epóxi, livre de estireno, e inserção posterior de varão roscado com porca e anilha de de aço galvanizado qualidade 5.8, segundo EN ISO 898-1, de 8 mm de diâmetro e 110 mm de comprimento. Incluindo p/p de implantação, realização do furo com martelo percutor e broca de tamanho adequado; limpeza do pó resultante da perfuração, com ar comprimido; preparação do cartucho e colocação dentro do aplicador; injecção da resina e preenchimento de mais de 50% do volume do orifício realizado; inserção no mesmo de varão roscado e colocação da peça a fixar; aplicação de par de aperto com chave dinamométrica após aguardar o tempo de presa indicado e limpeza dos restos.
Inclui: Implantação da posição da ancoragem. Execução do furo. Limpeza do pó resultante. Preparação do cartucho. Injecção da resina. Inserção do varão roscado. Aplicação do par de aperto com chave dinamométrica. Limpeza dos restos sobrantes.
Critério de medição de projecto: Número de unidades previstas, segundo documentação gráfica de Projecto.
Critério de medição de obra: Medir-se-á o número de unidades realmente executadas segundo especificações de Projecto.

| Código | Un | Descrição | Rendimento | Preço | Importância |
|---|---|---|---|---|---|
| mt09reh100i | Ud | Cartucho de resina epóxi, livre de estireno, de dois componentes, com dosificador e boca de mistura automática, de 400 ml, para ancoragens estruturais verticais e horizontais. (material) | 0.040 | 18.63 | 0.75 |
| mt09reh305aa | Ud | Ancoragem composta por varão roscado de aço galvanizado qualidade 5.8, segundo EN ISO 898-1 de 8 mm de diâmetro, e 110 mm de comprimento, porca e anilha, para fixações sobre estruturas de betão. (material) | 1.000 | 1.03 | 1.03 |
| op00tal010 |  | Berbequim. | 1.000 | 0.00 | 0.00 |
| mo019 | h | Oficial de 1ª construção. (mão de obra) | 0.146 | 2.90 | 0.42 |
| mo110 | h | Operário especializado construção. (mão de obra) | 0.146 | 1.87 | 0.27 |
| % | % | Custos directos complementares | 2 % | 2.47 | 0.05 |
|  |  | Custos directos |  |  | 2.52 |
