# Laje tradicional com uma separação entre eixos de 50 cm

- Propriedade do ficheiro: CYPE INGENIEROS, S.A.
- Formato: FIEBDC-3/2002
- Âmbito geográfico: Angola
- Custos indirectos: 3.00 %
- IVA: 18.00 %

## E Estruturas

### EM Madeira

#### EMF Lajes

**EMF030** m² Laje tradicional com uma separação entre eixos de 50 cm, de vigotas de madeira serrada de pinho silvestre (Pinus sylvestris), de 10x20 a 15x25 cm de secção e até 6 m de comprimento, classe resistente C18, protecção da madeira com classe de penetração NP2, trabalhada em oficina, com abobadilha em arco entre vigotas; aço A400 NR, quantidade 1,1 kg/m², e malha electrossoldada AR42 de aço A500 EL, em camada de compressão de 4 cm de espessura de betão leve LC25/28 (XC1(P); D12; S2; Cl 0,4; D1,4) fabricado em central.
Execução de laje tradicional com uma separação entre eixos de 50 cm, composta por vigotas de madeira serrada de pinho silvestre (Pinus sylvestris), acabamento polido, de 10x20 a 15x25 cm de secção e até 6 m de comprimento, para aplicações estruturais, classe resistente C18 segundo EN 338 e EN 1912 e protecção contra agentes bióticos que corresponde com a classe de penetração NP2 (3 mm nas faces laterais do alburno) segundo EN 351-1; abobadilha de tijolo cerâmico em arco simples entre vigotas; aço A400 NR, quantidade 1,1 kg/m², e malha electrossoldada AR42 100x300 mm de aço A500 EL, em camada de compressão de 4 cm de espessura de betão leve LC25/28 (XC1(P); D12; S2; Cl 0,4; D1,4) fabricado em central. Incluindo p/p de colocação e remoção de escoramento das vigotas, separadores, elementos de atadura de vigotas, vigas de bordadura e aberturas.
Inclui: Preparação do perímetro de apoio das vigotas. Marcação e colocação em seco das vigotas. Escoramento. União de vigotas em apoios e amarrações. Disposição de ripas fixas às vigotas constituindo as arestas de apoio das abobadilhas. Colocação das abobadilhas em arco. Colocação de armaduras com separadores homologados. Betonagem e compactação do betão. Nivelamento da camada de compressão. Cura do betão. Remoção de escoramento. Reparação de defeitos superficiais.
Critério de medição de projecto: Superfície medida em verdadeira magnitude desde as faces exteriores das vigas de bordadura do perímetro, segundo documentação gráfica de Projecto, descontando as aberturas de superfície maior de 6 m².
Critério de medição de obra: Medir-se-á, em verdadeira magnitude, desde as faces exteriores das vigas perimetrais, a superfície realmente executada segundo especificações de Projecto, descontando as aberturas de superfície maior de 6 m². Consideram-se incluídos todos os elementos integrantes da laje assinalados nos desenhos e pormenores do Projecto.

| Código | Un | Descrição | Rendimento | Preço | Importância |
|---|---|---|---|---|---|
| mt50spa052b | m | Pranchão de madeira de pinho, de 20x7,2 cm. (material) | 0.040 | 12.62 | 0.50 |
| mt50spa101 | kg | Pregos de aço. (material) | 0.045 | 1.78 | 0.08 |
| mt50spa081a | Ud | Escora metálica telescópica, até 3 m de altura. (material) | 0.013 | 18.30 | 0.24 |
| mt07www010 | m² | Abobadilha em arco de tijolo furado simples. (material) | 1.000 | 25.67 | 25.67 |
| mt07mee018ha | m³ | Madeira serrada de pinho silvestre (Pinus sylvestris) com acabamento polido, para vigota de 10x20 a 15x25 cm de secção e até 6 m de comprimento, para aplicações estruturais, classe resistente C18 segundo EN 338 e EN 1912 e protecção contra agentes bióticos que corresponde com a classe de penetração NP2 (3 mm nas faces laterais do alburno) segundo EN 351-1, trabalhada em oficina. (material) | 0.075 | 494.15 | 37.06 |
| mt07aco020o | Ud | Separador homologado para malha electrossoldada. (material) | 2.000 | 0.09 | 0.18 |
| mt07aco040b | kg | Armadura elaborada em fábrica com aço em varões nervurados, A400 NR, diâmetros vários. (material) | 1.100 | 0.93 | 1.02 |
| mt07ame020ddc | m² | Malha electrossoldada AR42 100x300 mm, com arames longitudinais de 4,2 mm de diâmetro e arames transversais de 4,2 mm de diâmetro, aço A500 EL. (material) | 1.100 | 1.73 | 1.90 |
| mt10hes060fAEe | m³ | Betão leve LC25/28 (XC1(P) D12; S2; Cl 0,4; D1,4), fabricado em central, segundo NP EN 206-1. (material) | 0.142 | 188.33 | 26.74 |
| op00cla010 |  | Pregadora pneumática. | 1.000 | 0.00 | 0.00 |
| au00auh040 |  | Vibrador de betão, eléctrico. | 1.000 | 0.00 | 0.00 |
| au00auh010 |  | Balde. | 1.000 | 0.00 | 0.00 |
| mo048 | h | Oficial de 1ª montador de estrutura de madeira. (mão de obra) | 0.524 | 3.04 | 1.59 |
| mo095 | h | Ajudante de montador de estrutura de madeira. (mão de obra) | 0.524 | 2.08 | 1.09 |
| mo042 | h | Oficial de 1ª estruturista. (mão de obra) | 1.795 | 3.04 | 5.46 |
| mo089 | h | Ajudante de estruturista. (mão de obra) | 1.795 | 2.08 | 3.73 |
| mo113 | h | Operário não qualificado construção. (mão de obra) | 0.228 | 1.90 | 0.43 |
| mo112 | h | Operário especializado construção. (mão de obra) | 0.228 | 1.94 | 0.44 |
| % | % | Custos directos complementares | 2 % | 106.13 | 2.12 |
|  |  | Custos directos |  |  | 108.25 |
