# Lintel executado com vigota auto-resistente de betão pré-esforçado de secção em "I" de 1,2 m de comprimento

- Propriedade do ficheiro: CYPE INGENIEROS, S.A.
- Formato: FIEBDC-3/2002
- Âmbito geográfico: Angola
- Custos indirectos: 3.00 %
- IVA: 18.00 %

## E Estruturas

### EP Pré-fabricadas de betão

#### EPC Lintéis

**EPC010** m Lintel executado com vigota auto-resistente de betão pré-esforçado de secção em "I" de 1,2 m de comprimento.
Fornecimento e colocação de lintel de vigota auto-resistente de betão pré-esforçado de secção em "I" de 1,2 m de comprimento, apoiada sobre camada de argamassa de cimento, confeccionada em obra, dosificação 1:5, de 2 cm de espessura, para a execução de padieira em vão de parede de alvenaria.
Inclui: Implantação do nível de apoio das vigotas. Limpeza e preparação do plano de apoio do sistema. Colocação, aprume, nivelação e alinhamento.
Critério de medição de projecto: Comprimento medido entre eixos, segundo documentação gráfica de Projecto.
Critério de medição de obra: Medir-se-á, a eixos, o comprimento realmente executado segundo especificações de Projecto.

| Código | Un | Descrição | Rendimento | Preço | Importância |
|---|---|---|---|---|---|
| mt07vau010a | m | Vigota pré-esforçada de secção em "I", Lmédia = <4 m, segundo NP EN 15037-1. (material) | 1.000 | 5.78 | 5.78 |
| mt08aaa010a | m³ | Água. (material) | 0.006 | 1.60 | 0.01 |
| mt01arg005a | t | Areia de pedreira, para argamassa preparada em obra. (material) | 0.013 | 16.33 | 0.21 |
| mt08cem000k | kg | Cimento cinzento em sacos. (material) | 2.400 | 0.12 | 0.29 |
| mq06hor010 | h | Betoneira. (equipamento) | 0.006 | 1.22 | 0.01 |
| mo019 | h | Oficial de 1ª construção. (mão de obra) | 0.356 | 2.90 | 1.03 |
| mo111 | h | Operário não qualificado construção. (mão de obra) | 0.447 | 1.83 | 0.82 |
| % | % | Custos directos complementares | 2 % | 8.15 | 0.16 |
|  |  | Custos directos |  |  | 8.31 |
