# Pano exterior de sistema de fachada ventilada

- Propriedade do ficheiro: CYPE INGENIEROS, S.A.
- Formato: FIEBDC-3/2002
- Âmbito geográfico: Angola
- Custos indirectos: 3.00 %
- IVA: 18.00 %

## F Fachadas, divisões e protecções

### FA Fachadas ventiladas

#### FAG Pano exterior de placas de grés porcelânico

**FAG030** m² Pano exterior de sistema de fachada ventilada, com ladrilhos de grés porcelânico de grande formato reforçado com fibra de vidro, Lámina Porcelánica Techlam® "LEVANTINA", de 3000x1000 mm e 3 mm de espessura, série Basic, modelo Antracita, acabamento anti-deslizante, colocados com grampos à vista.
Execução de pano exterior de sistema de fachada ventilada, com ladrilhos de grés porcelânico de grande formato reforçado com fibra de vidro, Lámina Porcelánica Techlam® "LEVANTINA", de 3000x1000 mm e 3 mm de espessura, série Basic, modelo Antracita, acabamento anti-deslizante, colocados com grampos à vista, inclusive p/p de ancoragens pontuais de aço inoxidável AISI 304, fixadas a um bastidor de aço galvanizado pintado, perfis para remates, arranques, separadores, desperdícios, parafusos e outros elementos de fixação, revestimento de padieiras, remates inferiores, ombreiras e reentrâncias, juntas, execução de encontros e peças especiais.
Inclui: Preparação dos elementos de fixação incorporados previamente na obra. Marcação dos eixos verticais e horizontais das juntas. Fixação das ancoragens ao paramento suporte. Realização de todos os trabalhos necessários para a execução das aberturas. Alinhamento, aprumo e nivelamento do revestimento cerâmico. Fixação definitiva das peças à substrutura suporte. Limpeza final do paramento.
Critério de medição de projecto: Superfície medida segundo documentação gráfica de Projecto, sem duplicar esquinas nem encontros, descontando todas as aberturas.
Critério de medição de obra: Medir-se-á a superfície realmente executada segundo especificações de Projecto, sem duplicar esquinas nem encontros, descontando todas as aberturas.

| Código | Un | Descrição | Rendimento | Preço | Importância |
|---|---|---|---|---|---|
| mt12pcl010aaaa | m² | Revestimento de ladrilhos de grés porcelânico de grande formato reforçado com fibra de vidro, Lámina Porcelánica Techlam® "LEVANTINA", de 3000x1000 mm e 3 mm de espessura, série Basic, modelo Antracita, acabamento anti-deslizante, colocados com grampos à vista; inclusive p/p de ancoragens pontuais de aço inoxidável AISI 304, fixadas a um bastidor de aço galvanizado pintado, perfis para remates, arranques, separadores, desperdícios, parafusos e outros elementos de fixação. (material) | 1.050 | 140.22 | 147.23 |
| op00ato010 |  | Aparafusadora. | 1.000 | 0.00 | 0.00 |
| mo051 | h | Oficial de 1ª montador de sistemas de fachadas pré-fabricadas. (mão de obra) | 1.366 | 2.99 | 4.08 |
| mo097 | h | Ajudante de montador de sistemas de fachadas pré-fabricadas. (mão de obra) | 1.366 | 1.91 | 2.61 |
| % | % | Custos directos complementares | 3 % | 153.92 | 4.62 |
|  |  | Custos directos |  |  | 158.54 |
