# Parede de caixa de ascensor através do sistema Shaftwall W633.es

- Propriedade do ficheiro: CYPE INGENIEROS, S.A.
- Formato: FIEBDC-3/2002
- Âmbito geográfico: Angola
- Custos indirectos: 3.00 %
- IVA: 18.00 %

## F Fachadas, divisões e protecções

### FB Estruturas autoportantes

#### FBY De placas de gesso laminado

**FBY020** m² Parede de caixa de ascensor através do sistema Shaftwall W633.es, de parede múltipla (20+92+15+15+15)/600 LM - (CT 92) (1 maciça (DFH2) e 3 corta-fogo (DF)), com placas de gesso laminado, sobre fita acústica "KNAUF", colocada na base da parede, formado por uma estrutura simples, de montantes tipo CT 92; isolamento entre montantes de tipo CT com painel semi-rígido de lã mineral, espessura 45 mm; 157 mm de espessura total; 157 mm de espessura total.
Fornecimento e montgem de parede de caixa de ascensor através do sistema Shaftwall W633.es de parede múltipla, de 5,80 m de altura máxima e 157 mm de espessura total, sobre fita acústica "KNAUF", colocada na base da parede, formado por uma estrutura simples, de perfis de chapa de aço galvanizado de 92 mm de largura, à base de montantes tipo CT 92 (elementos verticais), separados 600 mm entre si, e canais (elementos horizontais), para receber um total de 4 placas de gesso laminado: uma placa tipo maciça (DFH2) numa face e três placas tipo corta-fogo (DF) na outra face; isolamento entre montantes de tipo CT com painel semi-rígido de lã mineral, espessura 45 mm. Incluindo p/p de implantação dos perfis, vãos e aberturas; colocação em todo o seu perímetro de fitas ou bandas estanques, na superfície de apoio ou contacto dos perfis com os paramentos; ancoragens de canais e montantes metálicos; corte e fixação das placas através de parafusos; tratamento das zonas de passagem e aberturas; execução de ângulos; tratamento de juntas através de massa e fita de juntas; assentamento das caixas para alojamento de mecanismos eléctricos e de passagem de instalações, prévia marcação da sua localização nas placas e perfuração das mesmas, e limpeza final. Totalmente finalizado e pronto para aplicar primário, pintar ou revestir.
Inclui: Marcação e traçado na laje inferior e na superior das paredes a realizar. Colocação de banda de estanquidade e canais inferiores, sobre pavimento finalizado ou base de assentamento. Colocação de banda de estanquidade e canais superiores, sob lajes. Colocação e fixação dos montantes sobre os elementos horizontais. Montagem das placas interiores, entre os perfis dos montantes. Colocação dos painéis de lã mineral, entre os montantes. Fecho da segunda face com placas, através de fixações mecânicas. Implantação das caixas de mecanismos eléctricos e de passagem de instalações, e perfuração posterior das placas. Tratamento das juntas entre placas. Colocação das caixas de mecanismos eléctricos e de passagem de instalações.
Critério de medição de projecto: Superfície medida segundo documentação gráfica de Projecto, sem duplicar esquinas nem encontros, descontando as aberturas de superfície maior de 8 m² e a metade das aberturas para as de superfície entre 5 e 8 m².
Critério de medição de obra: Medir-se-á a superfície realmente executada segundo especificações de Projecto, sem duplicar esquinas nem encontros, descontando as aberturas de superfície maior de 8 m² e a metade das aberturas para as de superfície entre 5 e 8 m².

| Código | Un | Descrição | Rendimento | Preço | Importância |
|---|---|---|---|---|---|
| mt12pck020c | m | Fita acústica de dilatação autocolante de espuma de poliuretano de células fechadas "KNAUF", de 3,2 mm de espessura e 70 mm de largura, resistência térmica 0,10 m²°C/W, condutibilidade térmica 0,032 W/(m°C). (material) | 1.200 | 0.60 | 0.72 |
| mt12sak030b | m | Canal CT 94 "KNAUF", de aço galvanizado, segundo EN 14195. (material) | 0.700 | 11.77 | 8.24 |
| mt12psg220 | Ud | Fixação composta por bucha e parafuso 5x27. (material) | 1.600 | 0.08 | 0.13 |
| mt12sak020b | m | Montante CT 92 "KNAUF", de aço galvanizado, segundo EN 14195. (material) | 2.000 | 19.98 | 39.96 |
| mt12sak010a | m² | Placa de gesso laminado DFH2 / EN 520 - 600 / 3000 / 20 / bordo quadrado, maciça "KNAUF", Euroclasse A2-s1, d0 de reacção ao fogo. (material) | 1.000 | 15.47 | 15.47 |
| mt16lra060a | m² | Painel semi-rígido de lã mineral, espessura 45 mm, segundo EN 13162. (material) | 1.050 | 3.53 | 3.71 |
| mt12ptk010dd | Ud | Parafuso autoperfurante TB "KNAUF" 3,5x25. (material) | 8.000 | 0.02 | 0.16 |
| mt12ppk010j | m² | Placa de gesso laminado DF / EN 520 - 1200 / comprimento / 15 / bordo afinado, corta-fogo "KNAUF". (material) | 3.000 | 12.56 | 37.68 |
| mt12ptk010cg | Ud | Parafuso autoperfurante TN "KNAUF" 3,5x45. (material) | 15.000 | 0.02 | 0.30 |
| mt12ptk010ch | Ud | Parafuso autoperfurante TN "KNAUF" 3,9x55. (material) | 15.000 | 0.02 | 0.30 |
| mt12ptk010ci | Ud | Parafuso autoperfurante TN "KNAUF" 4,2x70. (material) | 15.000 | 0.09 | 1.35 |
| mt12pik010b | kg | Pasta de juntas Jointfiller F-1 GLS "KNAUF", segundo EN 13963. (material) | 1.400 | 1.83 | 2.56 |
| mt12pck010a | m | Fita de juntas "KNAUF" de 50 mm de largura. (material) | 1.600 | 0.05 | 0.08 |
| op00ato010 |  | Aparafusadora. | 1.000 | 0.00 | 0.00 |
| op00fre010 |  | Fresadora. | 1.000 | 0.00 | 0.00 |
| mo053 | h | Oficial de 1ª montador de pré-fabricados interiores. (mão de obra) | 0.929 | 3.03 | 2.81 |
| mo100 | h | Ajudante de montador de pré-fabricados interiores. (mão de obra) | 0.929 | 1.70 | 1.58 |
| % | % | Custos directos complementares | 2 % | 115.05 | 2.30 |
|  |  | Custos directos |  |  | 117.35 |
