# Gelosia em fachada, de alvenaria de blocos decorativos face à vista

- Propriedade do ficheiro: CYPE INGENIEROS, S.A.
- Formato: FIEBDC-3/2002
- Âmbito geográfico: Angola
- Moeda: AOA
- Custos indirectos: 3.00 %
- IVA: 18.00 %

## F Fachadas, divisões e protecções

### FD Protecções e gradeamentos

#### FDZ Gelosias

**FDZ020** m² Gelosia em fachada, de alvenaria de blocos decorativos face à vista.
Gelosia em fachada, de alvenaria de blocos pré-fabricados de betão de gelosia decorativa, cor branca, de 20x20x8 cm, assentes com argamassa de cimento e cal, confeccionada em obra, dosificação 1:1:7.
Inclui: Marcação. Colocação e aprumo de prumos de referência. Colocação de fios entre prumos. Colocação de fios de prumo fixos nas arestas. Colocação das peças. Correcção de falhas das juntas e limpeza do paramento.
Critério de medição de projecto: Superfície medida segundo documentação gráfica de Projecto, descontando as aberturas de superfície maior de 3 m².
Critério de medição de obra: Medir-se-á a superfície realmente executada segundo especificações de Projecto, descontando as aberturas de superfície maior de 3 m².

| Código | Un | Descrição | Rendimento | Preço | Importância |
|---|---|---|---|---|---|
| mt08aaa010a | m³ | Água. (material) | 0.006 | 283.51 | 1.70 |
| mt01arg005a | t | Areia de pedreira, para argamassa preparada em obra. (material) | 0.012 | 3024.04 | 36.29 |
| mt08cem041l | kg | Cimento branco em sacos. (material) | 2.000 | 29.26 | 58.52 |
| mt08cal011a | kg | Cal aérea hidratada, tipo CL 90-S, segundo NP EN 459-1, em sacos. (material) | 2.000 | 82.50 | 165.00 |
| mt20ceh020b | Ud | Bloco pré-fabricado de betão de gelosia decorativa, cor branca, de 20x20x8 cm. (material) | 23.000 | 1383.70 | 31825.10 |
| mq06hor010 | h | Betoneira eléctrica com uma capacidade de amassadura de 160 l. (equipamento) | 0.008 | 932.73 | 7.46 |
| mo020 | h | Oficial de 1ª construção. (mão de obra) | 0.794 | 1055.59 | 838.14 |
| mo113 | h | Operário não qualificado construção. (mão de obra) | 0.896 | 596.70 | 534.64 |
| % | % | Custos directos complementares | 2 % | 33466.85 | 669.34 |
|  |  | Custos directos |  |  | 34136.19 |
