# Divisória desmontável formada por divisória modular mista (2/5 vidro + 3/5 painel cego)

- Propriedade do ficheiro: CYPE INGENIEROS, S.A.
- Formato: FIEBDC-3/2002
- Âmbito geográfico: Angola
- Custos indirectos: 3.00 %
- IVA: 18.00 %

## F Fachadas, divisões e protecções

### FO Divisórias amovíveis

#### FOM Modulares

**FOM010** m² Divisória desmontável formada por divisória modular mista (2/5 vidro + 3/5 painel cego), com painéis de painel de aglomerado de 16 mm de espessura com acabamento em melamina, fixos mecanicamente com fixação oculta, réguas horizontais encastradas em painel com perfil de PVC de 10 mm, e caixa de ar entre painéis preenchida com lã de rocha, 2 vidros laminares de segurança transparentes de 3+3 mm cada um, com aro.
Fornecimento e montagem de divisória desmontável formada por divisória modular mista (2/5 vidro + 3/5 painel cego), com painéis de painel de aglomerado de 16 mm de espessura com acabamento em melamina, fixos mecanicamente com fixação oculta, réguas horizontais encastradas em painel com perfil de PVC de 10 mm, e caixa de ar entre painéis preenchida com lã de rocha, 2 vidros laminares de segurança transparentes de 3+3 mm cada um, com aro, perfis verticais internos de alumínio, ocultos entre módulos, perfis verticais internos de alumínio, ocultos entre módulos, perfis superiores à vista de 35x45 mm e inferiores de 60x45 mm, de alumínio anodizado ou lacado standard. Incluindo p/p de ferragens, remates, vedação de juntas, suportes, encontros com outros tipos de paramentos, colocação de canalizações para instalações e execução de caixas para mecanismos eléctricos. Totalmente terminada.
Inclui: Marcação dos pontos de fixação. Aprumo, nivelamento e fixação dos perfis que formam a estrutura. Colocação e fixação dos painéis. Colocação da canalização para instalações. Tratamento das juntas do painel. Remate do perímetro do elemento, pelas duas faces.
Critério de medição de projecto: Superfície medida segundo documentação gráfica de Projecto.
Critério de medição de obra: Medir-se-á a superfície realmente executada segundo especificações de Projecto.

| Código | Un | Descrição | Rendimento | Preço | Importância |
|---|---|---|---|---|---|
| mt26mmd012mp | m² | Divisória modular mista (2/5 vidro + 3/5 painel cego), com painéis de painel de aglomerado de 16 mm de espessura com acabamento em melamina, fixos mecanicamente com fixação oculta, réguas horizontais encastradas em painel com perfil de PVC de 10 mm, e caixa de ar entre painéis preenchida com lã de rocha, 2 vidros laminares de segurança transparentes de 3+3 mm cada um, com aro, perfis verticais internos de alumínio, ocultos entre módulos, perfis verticais internos de alumínio, ocultos entre módulos, perfis superiores à vista de 35x45 mm e inferiores de 60x45 mm, de alumínio anodizado ou lacado standard. (material) | 1.000 | 216.07 | 216.07 |
| op00ato010 |  | Aparafusadora. | 1.000 | 0.00 | 0.00 |
| mo011 | h | Oficial de 1ª montador. (mão de obra) | 1.430 | 2.99 | 4.28 |
| mo080 | h | Ajudante de montador. (mão de obra) | 1.430 | 1.98 | 2.83 |
| % | % | Custos directos complementares | 2 % | 223.18 | 4.46 |
|  |  | Custos directos |  |  | 227.64 |
