# Porta interior de painel de aglomerado acabamento em melamina, com estrutura interna de alumínio, fixo superior do mesmo material integrado na porta; para divisória modular

- Propriedade do ficheiro: CYPE INGENIEROS, S.A.
- Formato: FIEBDC-3/2002
- Âmbito geográfico: Angola
- Moeda: AOA
- Custos indirectos: 3.00 %
- IVA: 18.00 %

## F Fachadas, divisões e protecções

### FO Divisórias e paredes móveis

#### FOM Modulares

**FOM020** Ud Porta interior de painel de aglomerado acabamento em melamina, com estrutura interna de alumínio, fixo superior do mesmo material integrado na porta; para divisória modular.
Fornecimento e colocação de porta interior de painel de aglomerado acabamento em melamina, com estrutura interna de alumínio, fixo superior do mesmo material integrado na porta, perfis superiores à vista e aro de porta de alumínio anodizado ou lacado standard; para divisória modular. Incluindo p/p de ferragens, remates e vedação de juntas.
Inclui: Marcação dos pontos de fixação. Aprumo, nivelamento e fixação dos perfis que formam a estrutura. Colocação e fixação da porta. Tratamento de juntas. Remate do perímetro do elemento, pelas duas faces.
Critério de medição de projecto: Número de unidades previstas, segundo documentação gráfica de Projecto.
Critério de medição de obra: Medir-se-á o número de unidades realmente executadas segundo especificações de Projecto.

| Código | Un | Descrição | Rendimento | Preço | Importância |
|---|---|---|---|---|---|
| mt26mmd016d | Ud | Porta interior de painel de aglomerado acabamento em melamina, com estrutura interna de alumínio, fixo superior do mesmo material integrado na porta, perfis superiores à vista e aro de porta de alumínio anodizado ou lacado standard; inclusive dobradiças e fechadura com maçaneta. (material) | 1.000 | 141700.84 | 141700.84 |
| op00ato010 |  | Aparafusadora. | 1.000 | 0.00 | 0.00 |
| mo011 | h | Oficial de 1ª montador. (mão de obra) | 0.742 | 600.29 | 445.42 |
| % | % | Custos directos complementares | 2 % | 142146.26 | 2842.93 |
|  |  | Custos directos |  |  | 144989.19 |
