# Ancoragem mecânica em parede de alvenaria

- Propriedade do ficheiro: CYPE INGENIEROS, S.A.
- Formato: FIEBDC-3/2002
- Âmbito geográfico: Angola
- Moeda: AOA
- Custos indirectos: 3.00 %
- IVA: 18.00 %

## H Remates e trabalhos auxiliares

### HA Ancoragens

#### HAF Sobre alvenaria

**HAF010** Ud Ancoragem mecânica em parede de alvenaria.
Ancoragem mecânica com bucha de nylon e parafuso de aço galvanizado, de cabeça escareada, para fixação de elemento não estrutural a parede de alvenaria.
Inclui: Implantação da posição da ancoragem. Execução da perfuração. Limpeza do pó resultante. Colocação do parafuso e aparafusamento do mesmo. Limpeza dos restos sobrantes.
Critério de medição de projecto: Número de unidades previstas, segundo documentação gráfica de Projecto.
Critério de medição de obra: Medir-se-á o número de unidades realmente executadas segundo especificações de Projecto.

| Código | Un | Descrição | Rendimento | Preço | Importância |
|---|---|---|---|---|---|
| mt26aaa033a | Ud | Ancoragem mecânica com bucha de nylon e parafuso de aço galvanizado, de cabeça escareada. (material) | 1.000 | 344.82 | 344.82 |
| op00tal010 |  | Berbequim. | 1.000 | 0.00 | 0.00 |
| op00ato010 |  | Aparafusadora. | 1.000 | 0.00 | 0.00 |
| mo113 | h | Operário não qualificado construção. (mão de obra) | 0.038 | 581.64 | 22.10 |
| % | % | Custos directos complementares | 2 % | 366.92 | 7.34 |
|  |  | Custos directos |  |  | 374.26 |
