# Ancoragem mecânica tipo parafuso de cabeça em forma de avelã com estrela interior de seis pontas para chave Torx

- Propriedade do ficheiro: CYPE INGENIEROS, S.A.
- Formato: FIEBDC-3/2002
- Âmbito geográfico: Angola
- Moeda: AOA
- Custos indirectos: 3.00 %
- IVA: 18.00 %

## H Remates e trabalhos auxiliares

### HA Ancoragens

#### HAH Sobre betão

**HAH010** Ud Ancoragem mecânica tipo parafuso de cabeça em forma de avelã com estrela interior de seis pontas para chave Torx, de aço inoxidável AISI 316, para fixação de elemento não estrutural a suporte de betão endurecido.
Ancoragem mecânica tipo parafuso de cabeça em forma de avelã com estrela interior de seis pontas para chave Torx, de aço inoxidável AISI 316, para fixação de elemento não estrutural a suporte de betão endurecido.
Inclui: Implantação da posição da ancoragem. Execução da perfuração. Limpeza do pó resultante. Colocação do parafuso e aparafusamento do mesmo. Aplicação do par de aperto com chave dinamométrica. Limpeza dos restos sobrantes.
Critério de medição de projecto: Número de unidades previstas, segundo documentação gráfica de Projecto.
Critério de medição de obra: Medir-se-á o número de unidades realmente executadas segundo especificações de Projecto.

| Código | Un | Descrição | Rendimento | Preço | Importância |
|---|---|---|---|---|---|
| mt26aaa035b | Ud | Ancoragem mecânica tipo parafuso de cabeça em forma de avelã com estrela interior de seis pontas para chave Torx, de aço inoxidável AISI 316. (material) | 1.000 | 1673.77 | 1673.77 |
| op00tal010 |  | Berbequim. | 1.000 | 0.00 | 0.00 |
| op00ato010 |  | Aparafusadora. | 1.000 | 0.00 | 0.00 |
| mo113 | h | Operário não qualificado construção. (mão de obra) | 0.050 | 343.03 | 17.15 |
| % | % | Custos directos complementares | 2 % | 1690.92 | 33.82 |
|  |  | Custos directos |  |  | 1724.74 |
