# Ancoragem mecânica com bucha de expansão de aço galvanizado, de alta resistência à corrosão, para fixação de elemento não estrutural a suporte de betão endurecido

- Propriedade do ficheiro: CYPE INGENIEROS, S.A.
- Formato: FIEBDC-3/2002
- Âmbito geográfico: Angola
- Moeda: AOA
- Custos indirectos: 3.00 %
- IVA: 18.00 %

## H Remates e trabalhos auxiliares

### HA Ancoragens

#### HAH Sobre betão

**HAH010** Ud Ancoragem mecânica com bucha de expansão de aço galvanizado, de alta resistência à corrosão, para fixação de elemento não estrutural a suporte de betão endurecido.
Ancoragem mecânica com bucha de expansão de aço galvanizado, de alta resistência à corrosão, para fixação de elemento não estrutural a suporte de betão endurecido.
Inclui: Implantação da posição da ancoragem. Execução da perfuração. Limpeza do pó resultante. Introdução da ancoragem. Aplicação do par de aperto com chave dinamométrica. Limpeza dos restos sobrantes.
Critério de medição de projecto: Número de unidades previstas, segundo documentação gráfica de Projecto.
Critério de medição de obra: Medir-se-á o número de unidades realmente executadas segundo especificações de Projecto.

| Código | Un | Descrição | Rendimento | Preço | Importância |
|---|---|---|---|---|---|
| mt26aaa025a | Ud | Ancoragem mecânica com bucha de expansão de aço galvanizado, de alta resistência à corrosão. (material) | 1.000 | 1494.44 | 1494.44 |
| op00tal010 |  | Berbequim. | 1.000 | 0.00 | 0.00 |
| mo113 | h | Operário não qualificado construção. (mão de obra) | 0.058 | 343.03 | 19.90 |
| % | % | Custos directos complementares | 2 % | 1514.34 | 30.29 |
|  |  | Custos directos |  |  | 1544.63 |
