# Parapeito de madeira

- Propriedade do ficheiro: CYPE INGENIEROS, S.A.
- Formato: FIEBDC-3/2002
- Âmbito geográfico: Angola
- Moeda: AOA
- Custos indirectos: 3.00 %
- IVA: 18.00 %

## H Remates e trabalhos auxiliares

### HR Remates de fachada

#### HRM De madeira

**HRM010** m Parapeito de madeira.
Parapeito de madeira maciça de pinho Oregón, de 300x52 mm, com pingadeira, envernizado em oficina, encastrado nas ombreiras; colocação com adesivo de borracha sintética; e vedação das juntas entre peças e das uniões com os muros com cola de polímero MS.
Inclui: Marcação da disposição das peças. Corte das peças. Preparação e regularização do suporte. Colocação, aprumo, nivelamento e alinhamento. Vedação de juntas e limpeza.
Critério de medição de projecto: Largura da abertura, medida segundo documentação gráfica de Projecto, incrementada em 5 cm para cada lado.
Critério de medição de obra: Medir-se-á o comprimento realmente executado segundo especificações de Projecto, incluindo os encastramentos nas ombreiras.

| Código | Un | Descrição | Rendimento | Preço | Importância |
|---|---|---|---|---|---|
| mt29tma140 | kg | Adesivo de borracha sintética, de aplicação em duas faces, para revestimentos decorativos de madeira. (material) | 0.090 | 4874.93 | 438.74 |
| mt20vma010a | m | Parapeito de madeira maciça de pinho Oregón, de 300x52 mm, com pingadeira, envernizado em oficina. (material) | 1.000 | 28833.41 | 28833.41 |
| mt22www010b | Ud | Cartucho de 290 ml de vedante adesivo monocomponente, neutro, súper elástico, à base de polímero MS, cor cinzento, com resistência à intempérie e aos raios UV e alongamento até à rotura 750%. (material) | 0.100 | 6289.85 | 628.99 |
| mo017 | h | Oficial de 1ª carpinteiro. (mão de obra) | 0.305 | 1043.82 | 318.37 |
| mo058 | h | Ajudante de carpinteiro. (mão de obra) | 0.305 | 608.71 | 185.66 |
| % | % | Custos directos complementares | 2 % | 30405.17 | 608.10 |
|  |  | Custos directos |  |  | 31013.27 |
