# Revestimento de conduta de ventilação no canto das paredes divisórias

- Propriedade do ficheiro: CYPE INGENIEROS, S.A.
- Formato: FIEBDC-3/2002
- Âmbito geográfico: Angola
- Custos indirectos: 3.00 %
- IVA: 18.00 %

## H Remates e trabalhos auxiliares

### HR Remates

#### HRO Forros

**HRO010** m Revestimento de conduta de ventilação no canto das paredes divisórias, de 50x25 cm, com tijolo cerâmico furado duplo, para revestir, 30x20x7 cm, assente com argamassa de cimento confeccionado em obra, com 250 kg/m³ de cimento, cor cinzento, dosificação 1:6, fornecida em sacos.
Execução de revestimento de conduta de ventilação colocado no canto das paredes divisórias, de 50 cm de comprimento e 25 cm de largura, realizado através alvenaria de tijolo cerâmico furado duplo, para revestir, 30x20x7 cm, assente com argamassa de cimento confeccionado em obra, com 250 kg/m³ de cimento, cor cinzento, dosificação 1:6, fornecida em sacos, no interior do edifício.
Inclui: Marcação na laje das paredes a realizar. Colocação e aprumo de prumos de referência. Colocação de fios entre prumos. Preparação da argamassa. Colocação dos tijolos, previamente humedecidos, por fiadas inteiras. Correcção de falhas de juntas e limpeza.
Critério de medição de projecto: Comprimento medido segundo documentação gráfica de Projecto.
Critério de medição de obra: Medir-se-á o comprimento realmente executado segundo especificações de Projecto.

| Código | Un | Descrição | Rendimento | Preço | Importância |
|---|---|---|---|---|---|
| mt04lpt010b | Ud | Tijolo cerâmico furado duplo, para revestir, 30x20x7 cm, segundo NP EN 771-1. (material) | 12.000 | 0.09 | 1.08 |
| mt08aaa010a | m³ | Água. (material) | 0.004 | 1.61 | 0.01 |
| mt01arg005a | t | Areia de pedreira, para argamassa preparada em obra. (material) | 0.007 | 17.00 | 0.12 |
| mt08cem000l | kg | Cimento cinzento em sacos. (material) | 1.111 | 0.11 | 0.12 |
| mq06hor010 | h | Betoneira. (equipamento) | 0.004 | 1.29 | 0.01 |
| mo020 | h | Oficial de 1ª construção. (mão de obra) | 0.358 | 2.90 | 1.04 |
| mo113 | h | Operário não qualificado construção. (mão de obra) | 0.242 | 1.90 | 0.46 |
| % | % | Custos directos complementares | 2 % | 2.84 | 0.06 |
|  |  | Custos directos |  |  | 2.90 |
