# Capitel de betão polímero

- Propriedade do ficheiro: CYPE INGENIEROS, S.A.
- Formato: FIEBDC-3/2002
- Âmbito geográfico: Angola
- Moeda: AOA
- Custos indirectos: 3.00 %
- IVA: 18.00 %

## H Remates e trabalhos auxiliares

### HR Remates de fachada

#### HRP De betão polímero

**HRP010** Ud Capitel de betão polímero.
Capitel de betão polímero de superfície polida, de cor branca, de 300x300 mm, com ancoragem metálica de aço inoxidável e brita aderida à superfície na sua face inferior; colocação com cimento cola flexível e de grande aderência, C2 S2 sobre uma camada de regularização de argamassa de cimento, confeccionada em obra, com aditivo hidrófugo, dosificação 1:3, sobre a que se introduz as ancoragens metálicas.
Inclui: Implantação da peça. Preparação da superfície suporte. Colocação, aprume, nivelação e alinhamento da peça. Limpeza.
Critério de medição de projecto: Número de unidades previstas, segundo documentação gráfica de Projecto.
Critério de medição de obra: Medir-se-á o número de unidades realmente executadas segundo especificações de Projecto.

| Código | Un | Descrição | Rendimento | Preço | Importância |
|---|---|---|---|---|---|
| mt08aaa010a | m³ | Água. (material) | 0.006 | 279.70 | 1.68 |
| mt01arg005a | t | Areia de pedreira, para argamassa preparada em obra. (material) | 0.007 | 2992.57 | 20.95 |
| mt08cem000l | kg | Cimento cinzento em sacos. (material) | 2.250 | 18.65 | 41.96 |
| mt08adt010 | kg | Aditivo hidrófugo para impermeabilização de argamassas ou betões. (material) | 0.045 | 223.75 | 10.07 |
| mt20wwa040 | kg | Cimento cola flexível e de grande aderência, C2 S2, segundo NP EN 12004. (material) | 0.960 | 594.51 | 570.73 |
| mt20aho030e | Ud | Capitel de betão polímero de superfície polida, de cor branca, de 300x300 mm, com ancoragem metálica de aço inoxidável e brita aderida à superfície na sua face inferior. (material) | 1.000 | 35011.96 | 35011.96 |
| mq06hor010 | h | Betoneira eléctrica com uma capacidade de amassadura de 160 l. (equipamento) | 0.006 | 907.30 | 5.44 |
| op00amo010 |  | Rebarbadora. | 1.000 | 0.00 | 0.00 |
| mo020 | h | Oficial de 1ª construção. (mão de obra) | 0.381 | 1028.94 | 392.03 |
| mo113 | h | Operário não qualificado construção. (mão de obra) | 0.442 | 581.64 | 257.08 |
| % | % | Custos directos complementares | 2 % | 36311.90 | 726.24 |
|  |  | Custos directos |  |  | 37038.14 |
