# Limpeza periódica de obra

- Propriedade do ficheiro: CYPE INGENIEROS, S.A.
- Formato: FIEBDC-3/2002
- Âmbito geográfico: Angola
- Moeda: AOA
- Custos indirectos: 3.00 %
- IVA: 18.00 %

## H Remates e trabalhos auxiliares

### HY Trabalhos auxiliares de pedreiro

#### HYL Limpeza de obra

**HYL010** m² Limpeza periódica de obra.
Repercussão por m² de superfície construída de obra das horas de operário não qualificado dedicadas à limpeza periódica da obra, em habitação unifamiliar, após a finalização das diferentes actividades que intervêm durante a execução da obra, e não tenham incluída a limpeza no seu preço.
Critérios considerados na determinação do preço da unidade de obra: O preço inclui a carga manual do entulho gerado para camião ou contentor.
Inclui: Trabalhos de limpeza. Remoção e acumulação dos restos gerados. Carga manual do entulho gerado para camião ou contentor.
Critério de medição de projecto: Superfície construída, medida segundo documentação gráfica de Projecto.
Critério de medição de obra: Medir-se-á a superfície realmente executada segundo especificações de Projecto.

| Código | Un | Descrição | Rendimento | Preço | Importância |
|---|---|---|---|---|---|
| mo113 | h | Operário não qualificado construção. (mão de obra) | 0.184 | 581.64 | 107.02 |
| % | % | Custos directos complementares | 2 % | 107.02 | 2.14 |
|  |  | Custos directos |  |  | 109.16 |
