# Assentamento de banheira de qualquer medida, através de muretes de apoio

- Propriedade do ficheiro: CYPE INGENIEROS, S.A.
- Formato: FIEBDC-3/2002
- Âmbito geográfico: Angola
- Custos indirectos: 3.00 %
- IVA: 18.00 %

## H Remates e trabalhos auxiliares

### HY Trabalhos auxiliares

#### HYR Assentamentos

**HYR020** Ud Assentamento de banheira de qualquer medida, através de muretes de apoio.
Assentamento de banheira de qualquer medida, através de muretes apoio de tijolo cerâmico furado, assente com argamassa de cimento, confeccionada em obra, dosificação 1:6. Incluindo p/p de marcação, execução de aberturas para ligações em paramento vertical, enchimento com areia, vedação de juntas, limpeza, protecção com tabuleiro de madeira e eliminação de material restante.
Inclui: Marcação. Execução de aberturas. Execução dos muretes de apoio. Enchimento com areia. Vedação de juntas. Protecção com tabuleiro de madeira. Limpeza e eliminação do material sobrante.
Critério de medição de projecto: Número de unidades previstas, segundo documentação gráfica de Projecto.
Critério de medição de obra: Medir-se-á o número de unidades realmente executadas segundo especificações de Projecto.

| Código | Un | Descrição | Rendimento | Preço | Importância |
|---|---|---|---|---|---|
| mt04lpt010a | Ud | Tijolo cerâmico furado simples, para revestir, 30x20x3 cm, segundo NP EN 771-1. (material) | 30.000 | 0.08 | 2.40 |
| mt08aaa010a | m³ | Água. (material) | 0.006 | 1.61 | 0.01 |
| mt01arg005a | t | Areia de pedreira, para argamassa preparada em obra. (material) | 0.016 | 17.00 | 0.27 |
| mt08cem000l | kg | Cimento cinzento em sacos. (material) | 2.500 | 0.12 | 0.30 |
| mt01ara010 | m³ | Areia de 0 a 5 mm de diâmetro. (material) | 0.100 | 11.35 | 1.14 |
| mq06hor010 | h | Betoneira. (equipamento) | 0.008 | 1.29 | 0.01 |
| mo020 | h | Oficial de 1ª construção. (mão de obra) | 3.652 | 2.90 | 10.59 |
| mo113 | h | Operário não qualificado construção. (mão de obra) | 3.764 | 1.90 | 7.15 |
| % | % | Custos directos complementares | 2 % | 21.87 | 0.44 |
|  |  | Custos directos |  |  | 22.31 |
