# Comporta rectangular de conduta, motorizada, para regulação de caudal, corpo de alumínio, de 200x100 mm, modelo CPRC02010MTE "AIRZONE"

- Propriedade do ficheiro: CYPE INGENIEROS, S.A.
- Formato: FIEBDC-3/2002
- Âmbito geográfico: Angola
- Custos indirectos: 3.00 %
- IVA: 18.00 %

## I Instalações

### IB Sistemas de climatização

#### IBZ Sistema Airzone

**IBZ021** Ud Comporta rectangular de conduta, motorizada, para regulação de caudal, corpo de alumínio, de 200x100 mm, modelo CPRC02010MTE "AIRZONE".
Fornecimento e montagem de comporta rectangular de conduta, motorizada, para regulação de caudal, corpo de alumínio, de 200x100 mm, modelo CPRC02010MTE "AIRZONE", com lâminas e aro de reforço de alumínio, borracha de estanquidade de PVC e juntas do aro de reforço e rodas dentadas de poliamida, motorização com alimentação a 12 Vcc por cabo. Inclusive acessórios de montagem e elementos de fixação. Totalmente montada, ligada e testada.
Inclui: Colocação e fixação. Ligações.
Critério de medição de projecto: Número de unidades previstas, segundo documentação gráfica de Projecto.
Critério de medição de obra: Medir-se-á o número de unidades realmente executadas segundo especificações de Projecto.

| Código | Un | Descrição | Rendimento | Preço | Importância |
|---|---|---|---|---|---|
| mt42air800aa1 | Ud | Comporta rectangular de conduta, motorizada, para regulação de caudal, corpo de alumínio, de 200x100 mm, modelo CPRC02010MTE "AIRZONE", com lâminas e aro de reforço de alumínio, borracha de estanquidade de PVC e juntas do aro de reforço e rodas dentadas de poliamida, motorização com alimentação a 12 Vcc por cabo. (material) | 1.000 | 186.19 | 186.19 |
| mo005 | h | Oficial de 1ª instalador de ar condicionado. (mão de obra) | 0.268 | 2.99 | 0.80 |
| mo104 | h | Ajudante de instalador de ar condicionado. (mão de obra) | 0.215 | 1.98 | 0.43 |
| % | % | Custos directos complementares | 2 % | 187.42 | 3.75 |
|  |  | Custos directos |  |  | 191.17 |
