# Fogão de sala de queimador fechado a lenha, potência 10,5 kW, cor preto

- Propriedade do ficheiro: CYPE INGENIEROS, S.A.
- Formato: FIEBDC-3/2002
- Âmbito geográfico: Angola
- Moeda: AOA
- Custos indirectos: 3.00 %
- IVA: 18.00 %

## I Instalações

### IC Aquecimento, climatização e A.Q.S.

#### ICH Fogões de sala, recuperadores de calor, fogões e salamandras

**ICH015** Ud Fogão de sala de queimador fechado a lenha, potência 10,5 kW, cor preto.
Fogão de sala de queimador fechado a lenha, de carregamento frontal, potência 10,5 kW (9.030 kcal/h), cor preto, de chapa de aço, com pé, painéis de ferro fundido no fundo e laterais da lareira, gaveta de recolha de cinzas, duas portas de ferro fundido com vidro vitrocerâmico resistente até temperaturas de 800°C, entrada de ar regulável, embelezador da conduta de evacuação dos produtos da combustão e remate superior para fixação ao tecto com grelha de ventilação. Incluindo p/p de acessórios de ligação à conduta de evacuação dos produtos da combustão, sem incluir essa conduta. Totalmente montado e ligado.
Inclui: Implantação do fogão de sala. Disposição dos elementos. Montagem do fogão de sala e respectivos acessórios. Fixação da chaminé ao paramento. Ligação à conduta de evacuação.
Critério de medição de projecto: Número de unidades previstas, segundo documentação gráfica de Projecto.
Critério de medição de obra: Medir-se-á o número de unidades realmente executadas segundo especificações de Projecto.

| Código | Un | Descrição | Rendimento | Preço | Importância |
|---|---|---|---|---|---|
| mt38chf015g | Ud | Fogão de sala de queimador fechado a lenha, de carregamento frontal, potência 10,5 kW (9.030 kcal/h), cor preto, de chapa de aço, com pé, painéis de ferro fundido no fundo e laterais da lareira, gaveta de recolha de cinzas, duas portas de ferro fundido com vidro vitrocerâmico resistente até temperaturas de 800°C, entrada de ar regulável, embelezador da conduta de evacuação dos produtos da combustão e remate superior para fixação ao tecto com grelha de ventilação. (material) | 1.000 | 683172.27 | 683172.27 |
| mt38www010 | Ud | Material auxiliar para instalações de aquecimento. (material) | 1.000 | 717.33 | 717.33 |
| mo004 | h | Oficial de 1ª instalador de aquecimento. (mão de obra) | 1.136 | 630.15 | 715.85 |
| mo103 | h | Ajudante de instalador de aquecimento. (mão de obra) | 1.136 | 357.20 | 405.78 |
| % | % | Custos directos complementares | 2 % | 685011.23 | 13700.22 |
|  |  | Custos directos |  |  | 698711.45 |
