# Unidade interior de ar condicionado

- Propriedade do ficheiro: CYPE INGENIEROS, S.A.
- Formato: FIEBDC-3/2002
- Âmbito geográfico: Angola
- Custos indirectos: 3.00 %
- IVA: 18.00 %

## I Instalações

### IC Aquecimento, climatização e A.Q.S.

#### ICP Sistema VRF (Toshiba)

**ICP100** Ud Unidade interior de ar condicionado, de cassete de 4 vias, sistema VRF, para gás R-410A, alimentação monofásica (230V/50Hz), modelo MMU-AP0094HP-E "TOSHIBA", potência frigorífica nominal 2,8 kW, potência calorífica nominal 3,2 kW, com controlo remoto sem fios, modelo RBC-AX32U(W)-E.
Fornecimento e instalação de unidade interior de ar condicionado, de cassete de 4 vias, sistema VRF, para gás R-410A, alimentação monofásica (230V/50Hz), modelo MMU-AP0094HP-E "TOSHIBA", potência frigorífica nominal 2,8 kW (temperatura de bulbo húmido de ar interior 19°C, temperatura de bulbo seco do ar exterior 35°C), potência calorífica nominal 3,2 kW (temperatura de bulbo seco de ar interior 20°C, temperatura de bulbo húmido do ar exterior 6°C), pressão sonora a velocidade baixa 27 dBA, caudal de ar a velocidade alta 800 m³/h, de 256x840x840 mm e 20 kg, com painel decorativo, modelo RBC-U31 PGP(W)-E, de 30x950x950 mm e 4 kg, válvula de expansão electrónica, sensor de pressão, controlo individual de temperatura por microprocessador para regulação do fluxo de refrigerante, admissão de ar exterior, pré-filtro, controlo individual das lâminas com três modos: fluxo standard, fluxo duplo alternativo e ciclo oscilatório, bomba e mangueira de drenagem, com elevação até 850 mm, com controlo remoto sem fios, modelo RBC-AX32U(W)-E. Totalmente montada, ligada e colocada em funcionamento pela empresa instaladora para a verificação do seu correcto funcionamento.
Inclui: Implantação da unidade. Instalação da unidade. Ligação do equipamento às linhas frigoríficas. Ligação do equipamento à rede eléctrica. Ligação do equipamento à rede de drenagem. Colocação em funcionamento.
Critério de medição de projecto: Número de unidades previstas, segundo documentação gráfica de Projecto.
Critério de medição de obra: Medir-se-á o número de unidades realmente executadas segundo especificações de Projecto.

| Código | Un | Descrição | Rendimento | Preço | Importância |
|---|---|---|---|---|---|
| mt42tsb100a | Ud | Unidade interior de ar condicionado, de cassete de 4 vias, sistema VRF, para gás R-410A, alimentação monofásica (230V/50Hz), modelo MMU-AP0094HP-E "TOSHIBA", potência frigorífica nominal 2,8 kW (temperatura de bulbo húmido de ar interior 19°C, temperatura de bulbo seco do ar exterior 35°C), potência calorífica nominal 3,2 kW (temperatura de bulbo seco de ar interior 20°C, temperatura de bulbo húmido do ar exterior 6°C), pressão sonora a velocidade baixa 27 dBA, caudal de ar a velocidade alta 800 m³/h, de 256x840x840 mm e 20 kg, com painel decorativo, modelo RBC-U31 PGP(W)-E, de 30x950x950 mm e 4 kg, válvula de expansão electrónica, sensor de pressão, controlo individual de temperatura por microprocessador para regulação do fluxo de refrigerante, admissão de ar exterior, pré-filtro, controlo individual das lâminas com três modos: fluxo standard, fluxo duplo alternativo e ciclo oscilatório, bomba e mangueira de drenagem, com elevação até 850 mm. (material) | 1.000 | 2278.64 | 2278.64 |
| mt42tsb600b | Ud | Controlo remoto sem fios, modelo RBC-AX32U(W)-E "TOSHIBA", formado por comando por infravermelhos e receptor para instalação na unidade interior de ar condicionado. (material) | 1.000 | 292.55 | 292.55 |
| mo004 | h | Oficial de 1ª instalador de ar condicionado. (mão de obra) | 1.249 | 2.99 | 3.73 |
| mo102 | h | Ajudante de instalador de ar condicionado. (mão de obra) | 1.249 | 1.90 | 2.37 |
| % | % | Custos directos complementares | 2 % | 2577.29 | 51.55 |
|  |  | Custos directos |  |  | 2628.84 |
