# Unidade interior de ar condicionado

- Propriedade do ficheiro: CYPE INGENIEROS, S.A.
- Formato: FIEBDC-3/2002
- Âmbito geográfico: Angola
- Custos indirectos: 3.00 %
- IVA: 18.00 %

## I Instalações

### IC Aquecimento, climatização e A.Q.S.

#### ICP Sistema VRF (Toshiba)

**ICP150** Ud Unidade interior de ar condicionado, de solo, com carcaça, sistema VRF, para gás R-410A, alimentação monofásica (230V/50Hz), modelo MML-AP0074NH-E "TOSHIBA", potência frigorífica nominal 2,2 kW, potência calorífica nominal 2,5 kW.
Fornecimento e instalação de unidade interior de ar condicionado, de solo, com carcaça, sistema VRF, para gás R-410A, alimentação monofásica (230V/50Hz), modelo MML-AP0074NH-E "TOSHIBA", potência frigorífica nominal 2,2 kW (temperatura de bulbo húmido de ar interior 19°C, temperatura de bulbo seco do ar exterior 35°C), potência calorífica nominal 2,5 kW (temperatura de bulbo seco de ar interior 20°C), pressão sonora 26 dBA, caudal de ar 510 m³/h, de 600x700x220 mm e 17 kg, com função Bi-Flow para regulação da intensidade e direcção da saída de ar, sistema de filtragem de ar IAQ de absorção e descomposição de partículas de maus odores, saída de ar inferior em modo aquecimento, válvula de expansão electrónica, sensor de pressão, controlo individual de temperatura por microprocessador para regulação do fluxo de refrigerante e comando à distância por infravermelhos. Totalmente montada, ligada e colocada em funcionamento pela empresa instaladora para a verificação do seu correcto funcionamento.
Inclui: Implantação da unidade. Instalação da unidade. Ligação do equipamento às linhas frigoríficas. Ligação do equipamento à rede eléctrica. Ligação do equipamento à rede de drenagem. Colocação em funcionamento.
Critério de medição de projecto: Número de unidades previstas, segundo documentação gráfica de Projecto.
Critério de medição de obra: Medir-se-á o número de unidades realmente executadas segundo especificações de Projecto.

| Código | Un | Descrição | Rendimento | Preço | Importância |
|---|---|---|---|---|---|
| mt42tsb200a | Ud | Unidade interior de ar condicionado, de solo, com carcaça, sistema VRF, para gás R-410A, alimentação monofásica (230V/50Hz), modelo MML-AP0074NH-E "TOSHIBA", potência frigorífica nominal 2,2 kW (temperatura de bulbo húmido de ar interior 19°C, temperatura de bulbo seco do ar exterior 35°C), potência calorífica nominal 2,5 kW (temperatura de bulbo seco de ar interior 20°C), pressão sonora 26 dBA, caudal de ar 510 m³/h, de 600x700x220 mm e 17 kg, com função Bi-Flow para regulação da intensidade e direcção da saída de ar, sistema de filtragem de ar IAQ de absorção e descomposição de partículas de maus odores, saída de ar inferior em modo aquecimento, válvula de expansão electrónica, sensor de pressão, controlo individual de temperatura por microprocessador para regulação do fluxo de refrigerante e comando à distância por infravermelhos. (material) | 1.000 | 2186.03 | 2186.03 |
| mo004 | h | Oficial de 1ª instalador de ar condicionado. (mão de obra) | 1.249 | 2.99 | 3.73 |
| mo102 | h | Ajudante de instalador de ar condicionado. (mão de obra) | 1.249 | 1.90 | 2.37 |
| % | % | Custos directos complementares | 2 % | 2192.13 | 43.84 |
|  |  | Custos directos |  |  | 2235.97 |
