# Caixa de selecção de fluxo refrigerante, sistema VRF com recuperação de calor, para gás R-410A, para um máximo de 8 unidades interiores, modelo RBM-Y2803FE "TOSHIBA"

- Propriedade do ficheiro: CYPE INGENIEROS, S.A.
- Formato: FIEBDC-3/2002
- Âmbito geográfico: Angola
- Custos indirectos: 3.00 %
- IVA: 18.00 %

## I Instalações

### IC Aquecimento, climatização e A.Q.S.

#### ICP Sistema VRF (Toshiba)

**ICP500** Ud Caixa de selecção de fluxo refrigerante, sistema VRF com recuperação de calor, para gás R-410A, para um máximo de 8 unidades interiores, modelo RBM-Y2803FE "TOSHIBA".
Fornecimento e instalação de caixa de selecção de fluxo refrigerante, sistema VRF com recuperação de calor, para gás R-410A, para um máximo de 8 unidades interiores, modelo RBM-Y2803FE "TOSHIBA", com uma capacidade máxima de unidades interiores ligadas a jusante de 18 a 28 kW, alimentação monofásica (230V/50Hz), de 200x400x200 mm, 8 kg. Totalmente montada e ligada.
Inclui: Ligações.
Critério de medição de projecto: Número de unidades previstas, segundo documentação gráfica de Projecto.
Critério de medição de obra: Medir-se-á o número de unidades realmente executadas segundo especificações de Projecto.

| Código | Un | Descrição | Rendimento | Preço | Importância |
|---|---|---|---|---|---|
| mt42tsb500r | Ud | Caixa de selecção de fluxo refrigerante, sistema VRF com recuperação de calor, para gás R-410A, para um máximo de 8 unidades interiores, modelo RBM-Y2803FE "TOSHIBA", com uma capacidade máxima de unidades interiores ligadas a jusante de 18 a 28 kW, alimentação monofásica (230V/50Hz), de 200x400x200 mm, 8 kg. (material) | 1.000 | 2205.14 | 2205.14 |
| mo004 | h | Oficial de 1ª instalador de ar condicionado. (mão de obra) | 0.625 | 2.99 | 1.87 |
| mo102 | h | Ajudante de instalador de ar condicionado. (mão de obra) | 0.625 | 1.90 | 1.19 |
| % | % | Custos directos complementares | 2 % | 2208.20 | 44.16 |
|  |  | Custos directos |  |  | 2252.36 |
