# Controlo remoto central Compliant Manager

- Propriedade do ficheiro: CYPE INGENIEROS, S.A.
- Formato: FIEBDC-3/2002
- Âmbito geográfico: Angola
- Custos indirectos: 3.00 %
- IVA: 18.00 %

## I Instalações

### IC Aquecimento, climatização e A.Q.S.

#### ICP Sistema VRF (Toshiba)

**ICP530** Ud Controlo remoto central Compliant Manager, para controlo até 128 unidades interiores de ar condicionado ligadas a duas redes TCC-Link de 64 unidades cada uma, de forma individual, global, por zonas (64 por cada rede) e por grupos (64 por cada rede), modelo BMS-CM1280TLE "TOSHIBA".
Fornecimento e instalação de controlo remoto central Compliant Manager, para controlo até 128 unidades interiores de ar condicionado ligadas a duas redes TCC-Link de 64 unidades cada uma, de forma individual, global, por zonas (64 por cada rede) e por grupos (64 por cada rede), modelo BMS-CM1280TLE "TOSHIBA", com dois modos de selecção de controlo: central/remoto, possibilidade de habilitar o comando individual em qualquer uma das zonas ou em todas elas, restrição de níveis de liberdade no comando individual desde a central, controlo de um ventilador externo através da unidade interior e utilizável com outro controlo remoto central (até 10 em apenas um circuito). Totalmente montado, ligado e testado.
Inclui: Marcação. Colocação e fixação dos elementos. Ligações.
Critério de medição de projecto: Número de unidades previstas, segundo documentação gráfica de Projecto.
Critério de medição de obra: Medir-se-á o número de unidades realmente executadas segundo especificações de Projecto.

| Código | Un | Descrição | Rendimento | Preço | Importância |
|---|---|---|---|---|---|
| mt42tsb670a | Ud | Controlo remoto central Compliant Manager, para controlo até 128 unidades interiores de ar condicionado ligadas a duas redes TCC-Link de 64 unidades cada uma, de forma individual, global, por zonas (64 por cada rede) e por grupos (64 por cada rede), modelo BMS-CM1280TLE "TOSHIBA", com dois modos de selecção de controlo: central/remoto, possibilidade de habilitar o comando individual em qualquer uma das zonas ou em todas elas, restrição de níveis de liberdade no comando individual desde a central, controlo de um ventilador externo através da unidade interior e utilizável com outro controlo remoto central (até 10 em apenas um circuito). (material) | 1.000 | 1617.10 | 1617.10 |
| mo004 | h | Oficial de 1ª instalador de ar condicionado. (mão de obra) | 1.249 | 2.99 | 3.73 |
| mo102 | h | Ajudante de instalador de ar condicionado. (mão de obra) | 1.249 | 1.90 | 2.37 |
| % | % | Custos directos complementares | 2 % | 1623.20 | 32.46 |
|  |  | Custos directos |  |  | 1655.66 |
