# Controlo remoto central Smart Manager Data Analyzer

- Propriedade do ficheiro: CYPE INGENIEROS, S.A.
- Formato: FIEBDC-3/2002
- Âmbito geográfico: Angola
- Custos indirectos: 3.00 %
- IVA: 18.00 %

## I Instalações

### IC Aquecimento, climatização e A.Q.S.

#### ICP Sistema VRF (Toshiba)

**ICP530** Ud Controlo remoto central Smart Manager Data Analyzer, com possibilidade de ligação a PC com navegador web, para controlo até 128 unidades interiores de ar condicionado ligadas a duas redes TCC-Link de 64 unidades cada uma, para controlo de forma individual, global, por zonas (64 por cada rede) e por grupos (64 por cada rede), modelo BMS-SM1280ETLE "TOSHIBA".
Fornecimento e instalação de controlo remoto central Smart Manager Data Analyzer, com possibilidade de ligação a PC com navegador web, para controlo até 128 unidades interiores de ar condicionado ligadas a duas redes TCC-Link de 64 unidades cada uma, para controlo de forma individual, global, por zonas (64 por cada rede) e por grupos (64 por cada rede), modelo BMS-SM1280ETLE "TOSHIBA", com monitorização de consumos através de ligação a PC local, obtenção de gráficos e geração de relatórios, calendário de programação com funções avançadas, ligação a interface com entradas e saídas digitais para alarmes de incêndio, contactos de janelas e outros, ajustes avançados de funcionamento: restrições de temperatura, modos de poupança e controlo de pico de consumo. Totalmente montado, ligado e testado.
Inclui: Marcação. Colocação e fixação dos elementos. Ligações.
Critério de medição de projecto: Número de unidades previstas, segundo documentação gráfica de Projecto.
Critério de medição de obra: Medir-se-á o número de unidades realmente executadas segundo especificações de Projecto.

| Código | Un | Descrição | Rendimento | Preço | Importância |
|---|---|---|---|---|---|
| mt42tsb690a | Ud | Controlo remoto central Smart Manager Data Analyzer, com possibilidade de ligação a PC com navegador web, para controlo até 128 unidades interiores de ar condicionado ligadas a duas redes TCC-Link de 64 unidades cada uma, para controlo de forma individual, global, por zonas (64 por cada rede) e por grupos (64 por cada rede), modelo BMS-SM1280ETLE "TOSHIBA", com monitorização de consumos através de ligação a PC local, obtenção de gráficos e geração de relatórios, calendário de programação com funções avançadas, ligação a interface com entradas e saídas digitais para alarmes de incêndio, contactos de janelas e outros, ajustes avançados de funcionamento: restrições de temperatura, modos de poupança e controlo de pico de consumo. (material) | 1.000 | 4410.28 | 4410.28 |
| mo004 | h | Oficial de 1ª instalador de ar condicionado. (mão de obra) | 1.249 | 2.99 | 3.73 |
| mo102 | h | Ajudante de instalador de ar condicionado. (mão de obra) | 1.249 | 1.90 | 2.37 |
| % | % | Custos directos complementares | 2 % | 4416.38 | 88.33 |
|  |  | Custos directos |  |  | 4504.71 |
