# Conduta circular

- Propriedade do ficheiro: CYPE INGENIEROS, S.A.
- Formato: FIEBDC-3/2002
- Âmbito geográfico: Angola
- Moeda: AOA
- Custos indirectos: 3.00 %
- IVA: 18.00 %

## I Instalações

### IC Aquecimento, arrefecimento, climatização e A.Q.S.

#### ICR Sistemas de condução de ar

**ICR015** m Conduta circular.
Conduta circular de parede simples helicoidal de aço galvanizado, de 1500 mm de diâmetro e 2,5 mm de espessura, com reforços, fornecida em tramos de 3 ou 5 m, para instalações de ventilação e climatização. Inclusive acessórios de montagem e elementos de fixação.
Inclui: Marcação do traçado das condutas. Marcação e posterior ancoragem dos suportes das condutas. Montagem e fixação de condutas. Verificação do seu correcto funcionamento.
Critério de medição de projecto: Comprimento projectado, segundo documentação gráfica de Projecto, medido entre os eixos dos elementos ou dos pontos a ligar, descontando as peças especiais.
Critério de medição de obra: Medir-se-á o comprimento realmente executado segundo especificações de Projecto.

| Código | Un | Descrição | Rendimento | Preço | Importância |
|---|---|---|---|---|---|
| mt42con200zh | m | Conduta circular de parede simples helicoidal de aço galvanizado, de 1500 mm de diâmetro e 2,5 mm de espessura, com reforços, fornecida em tramos de 3 ou 5 m, para instalações de ventilação e climatização. (material) | 1.050 | 172100.02 | 180705.02 |
| mt42con500C | Ud | Flange de 1500 mm de diâmetro e suporte de tecto com varão para fixação de condutas circulares de ar em instalações de ventilação e climatização. (material) | 0.750 | 28319.19 | 21239.39 |
| mo013 | h | Oficial de 1ª montador de condutas de chapa metálica. (mão de obra) | 0.071 | 992.81 | 70.49 |
| mo084 | h | Ajudante de montador de condutas de chapa metálica. (mão de obra) | 0.071 | 568.18 | 40.34 |
| % | % | Custos directos complementares | 2 % | 202055.24 | 4041.10 |
|  |  | Custos directos |  |  | 206096.34 |
