# União de chapa galvanizada de 203 mm de diâmetro, para a fixação de tubo flexível a condutas de climatização. Inclusive fita de alumínio e elementos de fixação

- Propriedade do ficheiro: CYPE INGENIEROS, S.A.
- Formato: FIEBDC-3/2002
- Âmbito geográfico: Angola
- Moeda: AOA
- Custos indirectos: 3.00 %
- IVA: 18.00 %

## I Instalações

### IC Aquecimento, climatização e A.Q.S.

#### ICR Sistemas de condução de ar

**ICR026** Ud União de chapa galvanizada de 203 mm de diâmetro, para a fixação de tubo flexível a condutas de climatização. Inclusive fita de alumínio e elementos de fixação.
União de chapa galvanizada de 203 mm de diâmetro, para a fixação de tubo flexível a condutas de climatização. Inclusive fita de alumínio e elementos de fixação.
Inclui: Colocação e fixação das peças especiais à rede de condutas.
Critério de medição de projecto: Número de unidades previstas, segundo documentação gráfica de Projecto.
Critério de medição de obra: Medir-se-á o número de unidades realmente executadas segundo especificações de Projecto.

| Código | Un | Descrição | Rendimento | Preço | Importância |
|---|---|---|---|---|---|
| mt42coi135e | Ud | União de chapa galvanizada de 203 mm de diâmetro, para a fixação de tubo flexível a condutas de climatização. (material) | 1.050 | 1863.78 | 1956.97 |
| mt42con020 | m | Fita autocolante de alumínio, de 50 microns de espessura e 65 mm de largura, à base de resinas acrílicas, para a vedação e fixação do isolamento. (material) | 0.702 | 81.12 | 56.95 |
| mt42con135 | Ud | Flange e suporte para fixação de tubos flexíveis para condução de ar em instalações de climatização. (material) | 0.700 | 640.48 | 448.34 |
| mo005 | h | Oficial de 1ª instalador de ar condicionado. (mão de obra) | 0.143 | 630.15 | 90.11 |
| mo104 | h | Ajudante de instalador de ar condicionado. (mão de obra) | 0.143 | 357.20 | 51.08 |
| % | % | Custos directos complementares | 2 % | 2603.45 | 52.07 |
|  |  | Custos directos |  |  | 2655.52 |
