# Telerruptor de 4 módulos, tetrapolar (4P), de 32 A e extensão de 32 A

- Propriedade do ficheiro: CYPE INGENIEROS, S.A.
- Formato: FIEBDC-3/2002
- Âmbito geográfico: Angola
- Moeda: AOA
- Custos indirectos: 3.00 %
- IVA: 18.00 %

## I Instalações

### IE Eléctricas

#### IEX Aparelhagem

**IEX100** Ud Telerruptor de 4 módulos, tetrapolar (4P), de 32 A e extensão de 32 A.
Telerruptor de 4 módulos, tetrapolar (4P), de 32 A e extensão de 32 A. Totalmente montado, ligado e testado.
Inclui: Montagem e ligação do elemento.
Critério de medição de projecto: Número de unidades previstas, segundo documentação gráfica de Projecto.
Critério de medição de obra: Medir-se-á o número de unidades realmente executadas segundo especificações de Projecto.

| Código | Un | Descrição | Rendimento | Preço | Importância |
|---|---|---|---|---|---|
| mt35cgm032d | Ud | Telerruptor de 4 módulos, tetrapolar (4P), de 32 A e extensão de 32 A, inclusive acessórios de montagem, segundo EN 60669-1 e EN 60669-2-2. (material) | 1.000 | 56245.01 | 56245.01 |
| mo003 | h | Oficial de 1ª electricista. (mão de obra) | 0.414 | 630.15 | 260.88 |
| % | % | Custos directos complementares | 2 % | 56505.89 | 1130.12 |
|  |  | Custos directos |  |  | 57636.01 |
