# Depósito auxiliar de alimentação de poliéster reforçado com fibra de vidro

- Propriedade do ficheiro: CYPE INGENIEROS, S.A.
- Formato: FIEBDC-3/2002
- Âmbito geográfico: Angola
- Custos indirectos: 3.00 %
- IVA: 18.00 %

## I Instalações

### IF Abastecimento de água

#### IFD Depósitos/grupos de bombagem

**IFD020** Ud Depósito auxiliar de alimentação de poliéster reforçado com fibra de vidro, cilíndrico, de 200 litros, com válvula de corte adufa de 1" DN 25 mm para entrada e válvula de corte adufa de 1" DN 25 mm para a saída.
Fornecimento e instalação de depósito auxiliar de alimentação, para abastecimento do grupo de bombagem, de poliéster reforçado com fibra de vidro, cilíndrico, de 200 litros, com tampa, arejador e transbordador; válvula de corte adufa de latão fundido de 1" DN 25 mm e válvula de flutuador para a entrada; válvula de esfera para escoamento; válvula de corte adufa de latão fundido de 1" DN 25 mm para a saída; escoadouro com tubagem e dois interruptores para nível máximo e nível mínimo. Inclusive p/p de material auxiliar. Totalmente montado, ligado e testado.
Inclui: Marcação. Limpeza da base de apoio do depósito. Colocação, fixação e montagem do depósito. Colocação e montagem de válvulas. Colocação e fixação de tubagens e acessórios. Colocação dos interruptores de nível.
Critério de medição de projecto: Número de unidades previstas, segundo documentação gráfica de Projecto.
Critério de medição de obra: Medir-se-á o número de unidades realmente executadas segundo especificações de Projecto.

| Código | Un | Descrição | Rendimento | Preço | Importância |
|---|---|---|---|---|---|
| mt37sve010b | Ud | Válvula de esfera de latão niquelado para enroscar de 1/2". (material) | 1.000 | 6.07 | 6.07 |
| mt37svc010f | Ud | Válvula adufa de latão fundido, para enroscar, de 1". (material) | 1.000 | 14.15 | 14.15 |
| mt41aco200c | Ud | Válvula de flutuador de 1" de diâmetro, para uma pressão máxima de 6 bar, com corpo de latão, bóia esférica roscada de latão e obturador de borracha. (material) | 1.000 | 99.89 | 99.89 |
| mt37dps010a | Ud | Depósito de poliéster reforçado com fibra de vidro, cilíndrico, de 200 litros, com tampa, arejador e transbordador, para utilização alimentar. (material) | 1.000 | 187.47 | 187.47 |
| mt41aco210 | Ud | Interruptor de nível com bóia, com contacto de 14 A, esfera e contrapeso. (material) | 2.000 | 21.74 | 43.48 |
| mt37svc010f | Ud | Válvula adufa de latão fundido, para enroscar, de 1". | 1.000 | 14.15 | 14.15 |
| mt37www010 | Ud | Material auxiliar para instalações de abastecimento de água. (material) | 1.000 | 2.06 | 2.06 |
| mo007 | h | Oficial de 1ª canalizador. (mão de obra) | 0.657 | 2.99 | 1.96 |
| mo105 | h | Ajudante de canalizador. (mão de obra) | 0.657 | 1.90 | 1.25 |
| mo002 | h | Oficial de 1ª electricista. (mão de obra) | 0.328 | 2.99 | 0.98 |
| % | % | Custos directos complementares | 2 % | 371.46 | 7.43 |
|  |  | Custos directos |  |  | 378.89 |
