# Luminária encastrada

- Propriedade do ficheiro: CYPE INGENIEROS, S.A.
- Formato: FIEBDC-3/2002
- Âmbito geográfico: Angola
- Moeda: AOA
- Custos indirectos: 3.00 %
- IVA: 18.00 %

## I Instalações

### II Iluminação

#### III Instalação interior

**III130** Ud Luminária encastrada.
Luminária quadrada de tecto de luz reflectida, de 597x597x127 mm, para 2 lâmpadas fluorescentes TC-L de 36 W; corpo de luminária de chapa de aço acabamento termoesmaltado de cor branca; óptica formada por reflector de chapa de aço acabamento termoesmaltado mate de cor branca e difusor de policarbonato termomoldado; balastro magnético; protecção IP20 e isolamento classe F. Instalação encastrada. Inclusive lâmpadas.
Critérios considerados na determinação do preço da unidade de obra: O preço não inclui os trabalhos auxiliares de pedreiro para instalações.
Inclui: Marcação. Montagem, ligação e verificação do seu correcto funcionamento.
Critério de medição de projecto: Número de unidades previstas, segundo documentação gráfica de Projecto.
Critério de medição de obra: Medir-se-á o número de unidades realmente executadas segundo especificações de Projecto.

| Código | Un | Descrição | Rendimento | Preço | Importância |
|---|---|---|---|---|---|
| mt34ode260aa | Ud | Luminária quadrada de tecto de luz reflectida, de 597x597x127 mm, para 2 lâmpadas fluorescentes TC-L de 36 W; corpo de luminária de chapa de aço acabamento termoesmaltado de cor branca; óptica formada por reflector de chapa de aço acabamento termoesmaltado mate de cor branca e difusor de policarbonato termomoldado; balastro magnético; protecção IP20 e isolamento classe F. (material) | 1.000 | 114138.45 | 114138.45 |
| mt34tuf020g | Ud | Lâmpada fluorescente compacta TC-L de 36 W. (material) | 2.000 | 4689.72 | 9379.44 |
| mo003 | h | Oficial de 1ª electricista. (mão de obra) | 0.566 | 805.94 | 456.16 |
| mo102 | h | Ajudante de electricista. (mão de obra) | 0.566 | 459.90 | 260.30 |
| % | % | Custos directos complementares | 2 % | 124234.35 | 2484.69 |
|  |  | Custos directos |  |  | 126719.04 |
