# Luminária encastrada

- Propriedade do ficheiro: CYPE INGENIEROS, S.A.
- Formato: FIEBDC-3/2002
- Âmbito geográfico: Angola
- Moeda: AOA
- Custos indirectos: 3.00 %
- IVA: 18.00 %

## I Instalações

### II Iluminação

#### III Instalação interior

**III130** Ud Luminária encastrada.
Luminária rectangular, de 1200x300 mm, para 2 lâmpadas fluorescentes T5 de 28 W, rendimento 62%; corpo de luminária de chapa de aço acabamento termoesmaltado de cor branca; óptica formada por lâminas longitudinais e transversais parabólicas de chapa de aço acabamento termoesmaltado de cor branca; balastro electrónico; protecção IP20 e isolamento classe F. Instalação encastrada. Inclusive lâmpadas.
Critérios considerados na determinação do preço da unidade de obra: O preço não inclui os trabalhos auxiliares de pedreiro para instalações.
Inclui: Marcação. Montagem, ligação e verificação do seu correcto funcionamento.
Critério de medição de projecto: Número de unidades previstas, segundo documentação gráfica de Projecto.
Critério de medição de obra: Medir-se-á o número de unidades realmente executadas segundo especificações de Projecto.

| Código | Un | Descrição | Rendimento | Preço | Importância |
|---|---|---|---|---|---|
| mt34ode180ve | Ud | Luminária rectangular, de 1200x300 mm, para 2 lâmpadas fluorescentes T5 de 28 W, rendimento 62%; corpo de luminária de chapa de aço acabamento termoesmaltado de cor branca; óptica formada por lâminas longitudinais e transversais parabólicas de chapa de aço acabamento termoesmaltado de cor branca; balastro electrónico; protecção IP20 e isolamento classe F, para encastrar. (material) | 1.000 | 104749.11 | 104749.11 |
| mt34tuf010c | Ud | Tubo fluorescente T5 de 28 W. (material) | 2.000 | 3905.41 | 7810.82 |
| mo003 | h | Oficial de 1ª electricista. (mão de obra) | 0.566 | 805.94 | 456.16 |
| mo102 | h | Ajudante de electricista. (mão de obra) | 0.566 | 459.90 | 260.30 |
| % | % | Custos directos complementares | 2 % | 113276.39 | 2265.53 |
|  |  | Custos directos |  |  | 115541.92 |
