# Luminária. Instalação em superfície

- Propriedade do ficheiro: CYPE INGENIEROS, S.A.
- Formato: FIEBDC-3/2002
- Âmbito geográfico: Angola
- Moeda: AOA
- Custos indirectos: 3.00 %
- IVA: 18.00 %

## I Instalações

### II Iluminação

#### III Instalação interior

**III140** Ud Luminária. Instalação em superfície.
Luminária quadrada, de 652x652x100 mm, para 4 lâmpadas fluorescentes TL de 18 W, com corpo de luminária de chapa de aço, acabamento lacado, de cor branca, cantoneiras de ABS e lâminas transversais estriadas; reflector de alumínio, acabamento brilhante; balastro magnético; protecção IP20 e isolamento classe F. Instalação em superfície. Inclusive lâmpadas.
Inclui: Marcação. Montagem, ligação e verificação do seu correcto funcionamento.
Critério de medição de projecto: Número de unidades previstas, segundo documentação gráfica de Projecto.
Critério de medição de obra: Medir-se-á o número de unidades realmente executadas segundo especificações de Projecto.

| Código | Un | Descrição | Rendimento | Preço | Importância |
|---|---|---|---|---|---|
| mt34lam120cs | Ud | Luminária quadrada, de 652x652x100 mm, para 4 lâmpadas fluorescentes TL de 18 W, com corpo de luminária de chapa de aço, acabamento lacado, de cor branca, cantoneiras de ABS e lâminas transversais estriadas; reflector de alumínio, acabamento brilhante; balastro magnético; protecção IP20 e isolamento classe F, para instalar na superfície. (material) | 1.000 | 101712.26 | 101712.26 |
| mt34tuf010k | Ud | Tubo fluorescente TL de 18 W. (material) | 4.000 | 6958.64 | 27834.56 |
| mo003 | h | Oficial de 1ª electricista. (mão de obra) | 0.211 | 897.29 | 189.33 |
| mo102 | h | Ajudante de electricista. (mão de obra) | 0.211 | 512.50 | 108.14 |
| % | % | Custos directos complementares | 2 % | 129844.29 | 2596.89 |
|  |  | Custos directos |  |  | 132441.18 |
