# Protecção passiva contra incêndios de viga de aço HEA 100

- Propriedade do ficheiro: CYPE INGENIEROS, S.A.
- Formato: FIEBDC-3/2002
- Âmbito geográfico: Angola
- Custos indirectos: 3.00 %
- IVA: 18.00 %

## I Instalações

### IO Contra incêndios

#### IOJ Protecção passiva contra incêndios

**IOJ022** m Protecção passiva contra incêndios de viga de aço HEA 100, protegida em 3 faces e com uma estabilidade ao fogo de 30 minutos, através de recobrimento com painel rígido de lã de rocha, Conlit P "ROCKWOOL", não revestido, de 25 mm de espessura, fixado com adesivo Cola Conlit "ROCKWOOL".
Fornecimento e instalação de sistema de protecção passiva contra incêndios de viga de aço HEA 100, protegida em 3 faces e com uma estabilidade ao fogo de 30 minutos, através de recobrimento com painel rígido de lã de rocha, Conlit P "ROCKWOOL", não revestido, de 25 mm de espessura, fixado com adesivo Cola Conlit "ROCKWOOL". Incluindo p/p de cortes, fixações e limpeza. Totalmente montado.
Inclui: Marcação. Corte e ajuste dos painéis. Colocação com adesivo.
Critério de medição de projecto: Comprimento medido segundo documentação gráfica de Projecto.
Critério de medição de obra: Medir-se-á o comprimento realmente executado segundo especificações de Projecto.

| Código | Un | Descrição | Rendimento | Preço | Importância |
|---|---|---|---|---|---|
| mt16lrw080ca | m² | Painel rígido de lã de rocha Conlit 150 P "ROCKWOOL", segundo EN 13162, não revestido, de 25 mm de espessura, resistência térmica 0,609756 m²°C/W, condutibilidade térmica 0,041 W/(m°C), densidade 180 kg/m³, calor específico 0,84 J/kgK e factor de resistência à difusão do vapor de água 1,3,Euroclasse A1 de reacção ao fogo, para protecção contra incêndios de elementos construtivos. (material) | 0.307 | 20.39 | 6.26 |
| mt16lrw081b | kg | Adesivo à base de silicatos, Cola Conlit 303 "ROCKWOOL", de presa lenta, para a colagem de peças de lã de rocha tipo Conlit, entre elas e a suportes de aço, em instalações submetidas a altas temperaturas ou elementos de protecção passiva contra incêndios (material) | 0.058 | 9.91 | 0.57 |
| mo052 | h | Oficial de 1ª montador de pré-fabricados interiores. (mão de obra) | 0.099 | 2.99 | 0.30 |
| mo098 | h | Ajudante de montador de pré-fabricados interiores. (mão de obra) | 0.099 | 1.91 | 0.19 |
| % | % | Custos directos complementares | 2 % | 7.32 | 0.15 |
|  |  | Custos directos |  |  | 7.47 |
