# Conduta de ventilação com resistência ao fogo EI 120 (h0 i<=>o) - S segundo EN 1366-1 formado por placa rígida à base de fibras

- Propriedade do ficheiro: CYPE INGENIEROS, S.A.
- Formato: FIEBDC-3/2002
- Âmbito geográfico: Angola
- Custos indirectos: 3.00 %
- IVA: 18.00 %

## I Instalações

### IO Contra incêndios

#### IOJ Protecção passiva contra incêndios

**IOJ070** m² Conduta de ventilação com resistência ao fogo EI 120 (h0 i<=>o) - S segundo EN 1366-1 formado por placa rígida à base de fibras, silicatos e outros aditivos, Promatect L500 "PROMAT", de 52 mm de espessura e tiras de 150 mm de largura de placa rígida à base de silicatos e outros aditivos, Promatect L "PROMAT", de 30 mm de espessura, para cobrir as juntas entre secções.
Fornecimento e instalação de conduta de ventilação com resistência ao fogo EI 120 (h0 i<=>o) - S segundo EN 1366-1 formado por placa rígida à base de fibras, silicatos e outros aditivos, Promatect L500 "PROMAT", de 52 mm de espessura, densidade 500 kg/m³, condutibilidade térmica 0,09 W/(m°C), tiras de 150 mm de largura de placa rígida à base de silicatos e outros aditivos, Promatect L "PROMAT", de 30 mm de espessura, densidade 450 kg/m³, condutibilidade térmica 0,083 W/(m°C), para cobrir as juntas entre secções de conduta e adesivo de fibras de vidro modificadas, K84 "PROMAT", para vedação de estanquidade entre placa e revestimento interior e entre placas. Incluindo p/p de recortes, ligações, reforços, embocaduras, acessórios de montagem e elementos de fixação, e vedação de passagem da conduta através de elementos construtivos resistentes ao fogo, sem incluir comportas de regulação ou corta-fogo, nem grelhas ou difusores. Totalmente montado.
Inclui: Marcação do traçado da conduta. Marcação e posterior ancoragem dos suportes da conduta. Recorte e ajuste das placas. Aplicação do adesivo. Fixação das placas através de parafusos. Colocação de tiras. Fixação das tiras através de grampos.
Critério de medição de projecto: Superfície medida segundo documentação gráfica de Projecto.
Critério de medição de obra: Medir-se-á a superfície realmente executada segundo especificações de Projecto.

| Código | Un | Descrição | Rendimento | Preço | Importância |
|---|---|---|---|---|---|
| mt41ppp005 | Ud | Material auxiliar para montagem e fixação de placa rígida de fibras, silicatos e outros aditivos. (material) | 0.200 | 5.83 | 1.17 |
| mt41ppp010e | m² | Placa rígida à base de fibras, silicatos e outros aditivos, Promatect L500 "PROMAT", de 52 mm de espessura, densidade 500 kg/m³, condutibilidade térmica 0,09 W/(m°C), Euroclasse A1 de reacção ao fogo. (material) | 1.100 | 128.42 | 141.26 |
| mt41ppp050b | kg | Adesivo de fibras de vidro modificadas, K84 "PROMAT", para vedação de estanquidade entre placa e revestimento interior e entre placas. (material) | 0.100 | 5.10 | 0.51 |
| mt41ppp020b | m² | Placa rígida à base de silicatos e outros aditivos, Promatect L "PROMAT", de 30 mm de espessura, densidade 450 kg/m³, condutibilidade térmica 0,083 W/(m°C), Euroclasse A1 de reacção ao fogo. (material) | 0.150 | 81.54 | 12.23 |
| mo053 | h | Oficial de 1ª montador de pré-fabricados interiores. (mão de obra) | 0.264 | 2.99 | 0.79 |
| mo100 | h | Ajudante de montador de pré-fabricados interiores. (mão de obra) | 0.264 | 1.98 | 0.52 |
| % | % | Custos directos complementares | 2 % | 156.48 | 3.13 |
|  |  | Custos directos |  |  | 159.61 |
