# Tubo de queda à vista no exterior do edifício para águas pluviais

- Propriedade do ficheiro: CYPE INGENIEROS, S.A.
- Formato: FIEBDC-3/2002
- Âmbito geográfico: Angola
- Moeda: AOA
- Custos indirectos: 3.00 %
- IVA: 18.00 %

## I Instalações

### IS Drenagem de águas

#### ISB Tubos de queda

**ISB020** m Tubo de queda à vista no exterior do edifício para águas pluviais.
Tubo de queda circular de PVC com óxido de titânio, de Ø 80 mm, cor cinzento claro, para recolha de águas, formada por peças pré-formadas, com sistema de união por encaixe e colado com adesivo, colocadas com abraçadeiras metálicas, instalada no exterior do edifício. Inclusive líquido de limpeza, adesivo para tubos e acessórios de PVC, ligações, curvas e peças especiais.
Inclui: Marcação do traçado do tubo de queda e da localização dos elementos de fixação. Disposição doa tubos. Fixação do material auxiliar para montagem e fixação à obra. Montagem, ligação e verificação do seu correcto funcionamento.
Critério de medição de projecto: Comprimento medido segundo documentação gráfica de Projecto.
Critério de medição de obra: Medir-se-á o comprimento realmente executado segundo especificações de Projecto.

| Código | Un | Descrição | Rendimento | Preço | Importância |
|---|---|---|---|---|---|
| mt36cap030ac | m | Tubo de queda circular de PVC com óxido de titânio, de Ø 80 mm, cor cinzento claro, segundo NP EN 12200-1, com o preço incrementado em 10% relativamente a ligações, curvas e peças especiais. (material) | 1.100 | 8182.92 | 9001.21 |
| mt36cap031a | Ud | Abraçadeira para tubo de queda circular de PVC, de Ø 80 mm, cor cinzento claro, segundo NP EN 12200-1. (material) | 0.500 | 1724.06 | 862.03 |
| mt11var009 | l | Líquido de limpeza para colagem com adesivo de tubos e acessórios de PVC. (material) | 0.030 | 44706.64 | 1341.20 |
| mt11var010 | l | Cola para tubos e acessórios de PVC. (material) | 0.015 | 56977.18 | 854.66 |
| op00ato010 |  | Aparafusadora. | 1.000 | 0.00 | 0.00 |
| op00mar010 |  | Martelo. | 1.000 | 0.00 | 0.00 |
| op00tal010 |  | Berbequim. | 1.000 | 0.00 | 0.00 |
| mo008 | h | Oficial de 1ª canalizador. (mão de obra) | 0.142 | 1057.30 | 150.14 |
| mo107 | h | Ajudante de canalizador. (mão de obra) | 0.142 | 603.82 | 85.74 |
| % | % | Custos directos complementares | 2 % | 12294.98 | 245.90 |
|  |  | Custos directos |  |  | 12540.88 |
