# Tubo de queda à vista em ferro fundido

- Propriedade do ficheiro: CYPE INGENIEROS, S.A.
- Formato: FIEBDC-3/2002
- Âmbito geográfico: Angola
- Moeda: AOA
- Custos indirectos: 3.00 %
- IVA: 18.00 %

## I Instalações

### IS Drenagem de águas

#### ISB Tubos de queda

**ISB021** m Tubo de queda à vista em ferro fundido.
Tubo de queda da rede de drenagem de águas pluviais, formado por tubo de ferro fundido cinzento, de 100 mm de diâmetro e 3,5 mm de espessura; união à pressão com junta elástica. Inclusive material auxiliar para montagem e fixação, acessórios e peças especiais.
Inclui: Marcação do traçado do tubo de queda e da localização dos elementos de fixação. Disposição doa tubos. Fixação do material auxiliar para montagem e fixação à obra. Montagem, ligação e verificação do seu correcto funcionamento.
Critério de medição de projecto: Comprimento medido segundo documentação gráfica de Projecto.
Critério de medição de obra: Medir-se-á o comprimento realmente executado segundo especificações de Projecto.

| Código | Un | Descrição | Rendimento | Preço | Importância |
|---|---|---|---|---|---|
| mt36bfg400b | Ud | Material auxiliar para montagem e fixação das tubagens de ferro fundido cinzento, de 100 mm de diâmetro. (material) | 1.000 | 1087.34 | 1087.34 |
| mt36bfg010t | m | Tubo de ferro fundido cinzento, de 100 mm de diâmetro e 3,5 mm de espessura, com extremo abocardado e junta elástica, segundo EN 877, com o preço incrementado em 30% relativamente a acessórios e peças especiais. (material) | 1.000 | 28271.01 | 28271.01 |
| op00ato010 |  | Aparafusadora. | 1.000 | 0.00 | 0.00 |
| op00mar010 |  | Martelo. | 1.000 | 0.00 | 0.00 |
| op00tal010 |  | Berbequim. | 1.000 | 0.00 | 0.00 |
| mo008 | h | Oficial de 1ª canalizador. (mão de obra) | 0.798 | 1057.30 | 843.73 |
| mo107 | h | Ajudante de canalizador. (mão de obra) | 0.399 | 603.82 | 240.92 |
| % | % | Custos directos complementares | 2 % | 30443.00 | 608.86 |
|  |  | Custos directos |  |  | 31051.86 |
