# Válvula de ventilação de PVC

- Propriedade do ficheiro: CYPE INGENIEROS, S.A.
- Formato: FIEBDC-3/2002
- Âmbito geográfico: Angola
- Moeda: AOA
- Custos indirectos: 3.00 %
- IVA: 18.00 %

## I Instalações

### IS Drenagem de águas

#### ISB Tubos de queda

**ISB043** Ud Válvula de ventilação de PVC, de 110 mm de diâmetro, para tubagem de ventilação primária ou secundária, ligada ao extremo superior do tubo de queda com união colada com adesivo. Inclusive líquido de limpeza e adesivo para tubos e acessórios de PVC.
Válvula de ventilação de PVC, de 110 mm de diâmetro, para tubagem de ventilação primária ou secundária, ligada ao extremo superior do tubo de queda com união colada com adesivo. Inclusive líquido de limpeza e adesivo para tubos e acessórios de PVC.
Inclui: Marcação. Montagem e ligação.
Critério de medição de projecto: Número de unidades previstas, segundo documentação gráfica de Projecto.
Critério de medição de obra: Medir-se-á o número de unidades realmente executadas segundo especificações de Projecto.

| Código | Un | Descrição | Rendimento | Preço | Importância |
|---|---|---|---|---|---|
| mt36vpq010e | Ud | Válvula de ventilação de PVC, de 110 mm de diâmetro, para tubagem de ventilação primária ou secundária. (material) | 1.000 | 36868.25 | 36868.25 |
| mt36tiq012a | l | Líquido de limpeza para colagem com adesivo de tubos e acessórios de PVC. (material) | 0.008 | 6003.17 | 48.03 |
| mt36tiq013a | kg | Cola para tubos e acessórios de PVC. (material) | 0.004 | 7951.49 | 31.81 |
| mo008 | h | Oficial de 1ª canalizador. (mão de obra) | 0.287 | 630.15 | 180.85 |
| mo107 | h | Ajudante de canalizador. (mão de obra) | 0.287 | 357.20 | 102.52 |
| % | % | Custos directos complementares | 2 % | 37231.46 | 744.63 |
|  |  | Custos directos |  |  | 37976.09 |
