# Condutas de chapa galvanizada de 1,0 mm de espessura e juntas transversais com bainha deslizante tipo baioneta

- Propriedade do ficheiro: CYPE INGENIEROS, S.A.
- Formato: FIEBDC-3/2002
- Âmbito geográfico: Angola
- Custos indirectos: 3.00 %
- Despesas gerais: 13.00 %
- Lucro: 6.00 %
- IVA: 16.00 %

## I Instalações

### IS Drenagens e ventilação

#### ISG Ventilação mecânica para garagens

**ISG020** m² Condutas de chapa galvanizada de 1,0 mm de espessura e juntas transversais com bainha deslizante tipo baioneta.
Inclui: Marcação do traçado das condutas. Marcação e posterior ancoragem dos suportes das condutas. Montagem e fixação de condutas. Ligações entre a rede de condutas e os ventiladores ou caixas de ventilação. Realização de ensaios.

| Código | Un | Descrição | Rendimento | Preço | Importância |
|---|---|---|---|---|---|
| mt42con115e | Ud | Repercussão, por m², de material auxiliar para fixação à obra de condutas autoportantes para a distribuição de ar em ventilação e climatização. (material) | 1.000 | 2.39 | 2.39 |
| mt42con110e | m² | Chapa galvanizada de 1,0 mm de espessura, e juntas transversais com bainha deslizante tipo baioneta, para a formação de condutas autoportantes para a distribuição de ar em ventilação e climatização. (material) | 1.050 | 15.90 | 16.70 |
| mo011 | h | Oficial de 1ª montador de condutas de chapa metálica. (mão de obra) | 0.652 | 3.07 | 2.00 |
| mo079 | h | Ajudante de montador de condutas de chapa metálica. (mão de obra) | 0.652 | 1.96 | 1.28 |
| % | % | Custos directos complementares | 2 % | 22.37 | 0.45 |
|  |  | Custos directos |  |  | 22.82 |
