# Conduta oval de parede simples helicoidal de aço galvanizado, de 975x265 mm e 0,8 mm de espessura

- Propriedade do ficheiro: CYPE INGENIEROS, S.A.
- Formato: FIEBDC-3/2002
- Âmbito geográfico: Angola
- Custos indirectos: 3.00 %
- Despesas gerais: 13.00 %
- Lucro: 6.00 %
- IVA: 16.00 %

## I Instalações

### IS Drenagens e ventilação

#### ISG Ventilação mecânica para garagens

**ISG028** m Conduta oval de parede simples helicoidal de aço galvanizado, de 975x265 mm e 0,8 mm de espessura.
Inclui: Marcação do traçado das condutas. Marcação e posterior ancoragem dos suportes das condutas. Montagem e fixação de condutas. Ligações entre a rede de condutas e os ventiladores ou caixas de ventilação.

| Código | Un | Descrição | Rendimento | Preço | Importância |
|---|---|---|---|---|---|
| mt42coa100pb | m | Conduta oval de parede simples helicoidal de aço galvanizado, de 975x265 mm e 0,8 mm de espessura, com reforços, fornecida em tramos de 3 m, para instalações de ventilação e climatização. (material) | 1.050 | 185.58 | 194.86 |
| mt42coa190p | Ud | Repercussão, por m, de material auxiliar para fixação de condutas ovais de ar de 975x265 mm em instalações de ventilação e climatização. (material) | 1.000 | 22.96 | 22.96 |
| op00ato010 |  | Aparafusadora. | 1.000 | 0.00 | 0.00 |
| op00mar010 |  | Martelo. | 1.000 | 0.00 | 0.00 |
| op00tal010 |  | Berbequim. | 1.000 | 0.00 | 0.00 |
| mo011 | h | Oficial de 1ª montador de condutas de chapa metálica. (mão de obra) | 0.065 | 3.07 | 0.20 |
| mo079 | h | Ajudante de montador de condutas de chapa metálica. (mão de obra) | 0.065 | 1.96 | 0.13 |
| % | % | Custos directos complementares | 2 % | 218.15 | 4.36 |
|  |  | Custos directos |  |  | 222.51 |
