# Extractor estático mecânico, de 153 mm de diâmetro e 415 mm de altura, de 250 m³/h de caudal máximo, em habitação unifamiliar

- Propriedade do ficheiro: CYPE INGENIEROS, S.A.
- Formato: FIEBDC-3/2002
- Âmbito geográfico: Angola
- Custos indirectos: 3.00 %
- Despesas gerais: 13.00 %
- Lucro: 6.00 %
- IVA: 16.00 %

## I Instalações

### IS Drenagens e ventilação

#### ISH Ventilação híbrida para habitações

**ISH030** Ud Extractor estático mecânico, de 153 mm de diâmetro e 415 mm de altura, de 250 m³/h de caudal máximo, em habitação unifamiliar.
Inclui: Marcação. Colocação do extractor de chaminé.

| Código | Un | Descrição | Rendimento | Preço | Importância |
|---|---|---|---|---|---|
| mt20svi020a | Ud | Extractor estático mecânico, de 153 mm de diâmetro e 415 mm de altura, de 250 m³/h de caudal máximo, 137 W de potência máxima com motor de alimentação monofásica (230V/50Hz) e 900 r.p.m. de velocidade máxima. (material) | 1.000 | 921.65 | 921.65 |
| mt20svg100 | Ud | Material de fixação para condutas de ventilação. (material) | 1.000 | 3.53 | 3.53 |
| mo009 | h | Oficial de 1ª montador. (mão de obra) | 0.264 | 3.07 | 0.81 |
| mo075 | h | Ajudante de montador. (mão de obra) | 0.264 | 1.96 | 0.52 |
| % | % | Custos directos complementares | 2 % | 926.51 | 18.53 |
|  |  | Custos directos |  |  | 945.04 |
